# KSP Hofterbergstraße-Generalsanierung
Angebotsaufforderung (GAEB DA XML 3.3, DA83)
Projekt: AÖ033260603
Währung: EUR
Eröffnung: 11.08.2026 10:15:00
Ende der Zuschlagsfrist: 09.09.2026
Erstellt mit: SOFTTECH GmbH / GXML Toolbox V3.3 R20230503, AVANTI pro 2026, 20.07.2026

## Vorbemerkungen
Vorbemerkungen
Die ausgeschriebenen Leistungen umfassen unterschiedliche Garten- und Landschaftsbauarbeiten (u.a. Pflasterarbeiten, Erdarbeiten zur Erweiterung der Sandspielfläche, Pflanzarbeiten, Einbau von Spielgeräten und Ausstattungselementen) zur Umgestaltung und Erweiterung eines Kinderspielplatzes.
Zufahrt zur Baustelle
Das Baugrundstück ist etwa 900 m² groß. Der Baustellenbereich befindet im Stadtbezirk I hinter dem Rathaus. Sie ist umgeben von Wohnbebauung und einer Schule. Die unmittelbare Zufahrt zum Baufeld erfolgt über die Straßen Immestraße und Hofterbergstraße, 45127 Essen. Es wird empfohlen, sich die Zufahrt vor Ort anzuschauen, um die entsprechenden Fahrzeuge für den Transport zu kalkulieren (je nach Wendekreisen, ggf. nur mit 4-Achser befahrbar).
Baustelleneinrichtung
Der Ablauf der Arbeiten ist seitens des AN so zu organisieren, dass innerhalb der Baustelle ausreichende Lagerflächen zur Verfügung stehen. Zusätzliche Flächen können nicht bereitgestellt werden.
Absperrungen und Sicherungen
Der AN hat den Bauzaun zur Sicherung der Baustelle zu liefern und zu sichern, die Vergütung wird in gesonderten Positionen vereinbart. Der AN hat diesen in einem ordnungsgemäßen Zustand zu halten und stets nach Arbeitsende komplett einschließlich der mitgelieferten Verschraubung zu verschließen und zu sichern. Die Baustelle ist durch den AN zusätzlich mit Baustellenschildern zu sichern.
Leitungen
Der Auftragnehmer hat sich rechtzeitig vor Beginn seiner Bauleistung in schriftlicher Form bei dem jeweiligen Versorgungsunternehmer über die Lage der Versorgungs- und Entsorgungsleitungen Kenntnis zu verschaffen.
Bodenverhältnisse
Bei dem Bearbeitungsbereich handelt es sich im Wesentlichen um befestigte Flächen (Betonsteinpflaster, Betonsteinplatten) sowie Rasen- und Sandflächen.
Aufgrund eines nicht auszuschließenden Kampfmittelverdachts sind Erdarbeiten mit besonderer Vorsicht auszuführen. Der Aushub hat erschütterungsarm und lagenweise zu erfolgen. Die Arbeiten sind so auszuführen, dass eine jederzeitige Kontrolle des Bodens möglich ist. Bei Bodeneingriffen > 80 cm ist vorab die Bauleitung zu informieren. Bei Auffinden von verdächtigen Gegenständen sind die Arbeiten sofort einzustellen und die Bauleitung sowie die zuständige Behörde zu informieren.
Baumbestand
Auf den vorhandenen Baumbestand muss unbedingt Rücksicht genommen werden. Arbeiten im Wurzelbereich vorhandener Bäume dürfen nur in enger Abstimmung mit der Bauleitung erfolgen. Ggfls. muss auf Anweisung der Bauleitung in diesen Bereichen von Hand gearbeitet werden. Es gilt die DIN 18920.
Bei der Lagerung von Material ist sicher zu stellen, dass keinerlei Stoffe in die Böden eingetragen werden können. Die Materiallagerung ist so durchzuführen, dass die Böden möglichst wenig beeinträchtigt werden. Insbesondere ist sicher zu stellen, dass nach Beendigung der Bauarbeiten keine Materialrückstände in den Böden verbleiben.
Versorgungsanschlüsse (Wasser und Strom) sind auf dem Baugrundstück nicht vorhanden.
Bei den Arbeiten zum Aufstellen der Spielgeräte ist zu beachten, dass das finale Anfüllen von Sand und Holzhäcksel erst nach Einbau der Spielgeräte erfolgen kann.
Auffällige Materialien, die nicht in die gegebenen Beschreibungen passen, sind gesondert auszuheben, in Form von Mieten zu lagern und fachgutachterlich zu beurteilen.

Allgemeine Hinweise
Verunreinigungen und Beschädigungen von Straßen, Fußwegen und sonstigen angrenzenden Flächen, welche im Rahmen der Baumaßnahme entstehen, sind unverzüglich vom AN auf dessen Kosten zu entfernen.
Alle Leistungen umfassen die Lieferung der dazugehörigen Stoffe und Bauteile einschließlich abladen und lagern auf der Baustelle, wenn in der Leistungsbeschreibung nichts anderes vorgeschrieben ist, sowie die Verwertung bzw. Deponierung unter Anwendung des Kreislaufwirtschaftsgesetzes. Bei der Angabe "entsorgen" oder "zur Deponie transportieren" in einem Leistungstext ist immer die Entrichtung der Deponiegebühren bzw. der Verwertungskosten Leistungsbestandteil und bei der Kalkulation der Einheitspreise zu berücksichtigen. Auf abweichende Regelungen wird im Text ausdrücklich hingewiesen.
Wird in Positionen, in denen Fabrikate vorgeschlagen und gleichwertige zugelassen sind, kein Fabrikat eingetragen, so gilt das Vorgeschlagene als angeboten.
Der Auftragnehmer hat die Leistung im eigenen Betrieb auszuführen. Mit schriftlicher Zustimmung des Auftraggebers darf er sie an Nachunternehmer übertragen. Die Zustimmung ist nicht notwendig bei Leistungen, auf die der Betrieb des Auftragnehmers nicht eingerichtet ist (VOB/B § 4 Abs. 8).
Der Auftraggeber behält sich die Koordinierung und Festlegung der Reihenfolge der Arbeiten vor. Der Arbeitsablauf ist mit der Bauleitung vorab und in regelmäßigen Abständen (mindestens wöchentlich) vor Ort abzustimmen.
Der Auftragnehmer hat alle Unterlagen, die der Auftraggeber zur Verfügung stellt, an Ort und Stelle zu prüfen. Unstimmigkeiten sind rechtzeitig mit dem Auftraggeber zu klären. Folgende Planunterlagen werden dem AN durch den AG zur Verfügung gestellt:

## Landschaftsbauarbeiten
Datum: 20.07.2026
Freie Nummern: 01

### 01 Baustellenvorbereitung

Freie Nummern: 01

Vergabeeinheit: 100000A0

#### 01.01 Baustelleneinrichtung

Freie Nummern: 01

Vergabeeinheit: 120000A0

*Hinweis: Baustelleneinrichtung/Vorarbeiten*

**01.01.2010 Einrichten der Baustelle und Vorhaltung bis Ende.**
Einrichten der Baustelle mit den erforderlichen Geräten, Unterkünften, erforderlichen Anschlüssen und sonstigen Anlagen.
Herrichten der Bau- und Lagerplätze, Zu- und Abfahrten, umsetzen der Einrichtungen soweit für die Ausführung der Bauleistung notwendig, einschließlich Vorhaltung der Baustelleneinrichtung für die Bauzeit und Räumung nach Beendigung der Arbeiten mit Wiederherstellung der in Anspruch genommenen Flächen.
Menge: 1,000 psch
DIN 276-93: 591
Freie Nummern: 01
Vergabeeinheit: 124101A0

**01.01.2030 Erkunden von Ver- und Entsorgungsleitungen.**
Durch Arbeiten des nachfolgenden Leistungstextes besteht die Möglichkeit, dass Verkehrs-, Versorgungs- und Entsorgungsanlagen berührt werden, die im Baugrund liegen.
Bei den Versorgungsbetrieben sind eigenverantwortlich Kabel- bzw. Leitungspläne (Essener Systemhaus, Westnetz, Ruhrbahn, Telekom, Stadtwerke etc.) anzufordern und die Lage der Leitungen ist zu erkunden. Die Leitungspläne sind dem Auftraggeber auf Verlangen vorzulegen, ansonsten entfällt die Vergütung in dieser Position.
Etwaigen Anordnungen ist Folge zu leisten.
Bei vom Auftragnehmer verursachten Schäden, trotz vorheriger Erkundung, haftet dieser und ist für die ordnungsgemäße Instandsetzung verantwortlich.
In dieser Pauschalposition wird der Gesamtaufwand des Auftragnehmers für alle Baustellen (für die Gesamtheit aller Bauabschnitte) innerhalb der Ausschreibung bzw. für das vorliegende Los einmalig vergütet.
Menge: 1,000 psch
Freie Nummern: 01

#### 01.02 Baustellensicherung

Freie Nummern: 01

*Hinweis: Flexible Absperrungen*

**01.02.1040 Flexiblen Bauzaun (Anti-Climb) aufbauen, vorhalten, entfernen.**
Flexiblen Bauzaun (Anti-Climb) auf befestigten Flächen aufbauen, vorhalten, nach Bedarf umsetzen, sowie regelmäßiges Öffnen und Schließen des Bauzauns und nach Bauabschluss wieder entfernen.
Zaunhöhe: ca. 200 cm.
Einzelsegmente aus geschweißtem, feuerverzinktem Stahlrohrrahmen, Füllung aus Stahlstabgittern in enger Ausführung, umsteckbar in Betonfüße mit entsprechenden Bohrungen, bzw. konstruktiv vergleichbare Bauarten. Randabschluss der Einzelsegmente ohne herausstehende Zaunzinken.
Untereinander sind die Elemente mit Schellen zu verbinden.
Menge: 25,000 m
Freie Nummern: 01

#### 01.03 Baustraßen-Bauwege

Freie Nummern: 01

Vergabeeinheit: 140000A0

*Hinweis: Sicherung vorhandener Wegebeläge oder sonstiger Flächen*
Sicherung vorhandener Wegebeläge oder sonstiger Flächen
Anmerkung
Vorhandene Wegebeläge oder sonstige Flächen sind mithilfe von befahrbaren Schutzplatten und einem Schutzvlies oder Baggermatratzen/-matten vor Beschädigungen beim Überfahren zu sichern.

**01.03.3010 Schutzplatten aus Stahl liefern, vorhalten und abräumen.**
Befahrbare Schutzplatten aus Stahl für Baustellenfahrzeuge aller Art liefern und zum Schutz der vorhandenen Wege-, Rasenflächen o.a. nach Angabe der zuständigen Bauleitung verlegen, vorhalten und bei Bedarf versetzen.
Vor dem Verlegen der Schutzplatten sind die Flächen zusätzlich mit einem druckverteilenden Vlies und einer mindestens 20 cm starken Schicht aus dränschichtgeeignetem Material (z.B. Schotter oder Holzhäcksel) zu schützen, inkl. der Materiallieferung.
Nach Beendigung der Baumaßnahme sind die Stahlplatten und das Vlies inkl. Dränschichtmaterial aufzunehmen und abzufahren. Die Flächen unter den Stahlplatten sind entsprechend der Vornutzung wiederherzustellen.
Menge: 10,000 m²
Freie Nummern: 01

#### 01.04 Schutzvorrichtungen

Freie Nummern: 01

Vergabeeinheit: 150000A0

*Hinweis: Baumschutz*
Baumschutz
Anmerkung
Baumschutzmaßnahmen nach DIN 18920 -Vegetationstechnik im Landschaftsbau, Schutz von Bäumen, Pflanzenbeständen und Vegetationsflächen bei Baumaßnahmen durchführen.

**01.04.1010 Schutzvorrichtung an Bäumen herstellen.**
Schutzvorrichtung an Bäumen herstellen.
Baumstamm in geeigneter Weise abpolstern (mit FF-Kokofil-Dränrohr o. ä.). Holzbohlen lückenlos aufrecht um die Polsterung stellen und mit starkem Draht unverrückbar und stramm befestigen. Die Holzbohlen dürfen nur mit ausreichender Abpolsterung auf die Wurzelanläufe aufgesetzt werden.
Baumschäden, die durch mangelnde Sorgfalt beim Herstellen der Schutzeinrichtung entstehen, werden zu Lasten des Auftragnehmers ausgebessert.
Menge: 3,000 St
DIN 276-93: 211
Freie Nummern: 01
Vergabeeinheit: 151101A0

#### 01.05 Rodungsarbeiten

Freie Nummern: 01

Vergabeeinheit: 170000A0

*Hinweis: Sträucher und Jungbäume nach Stückzahl roden*
Sträucher und Jungbäume nach Stückzahl roden
Anmerkung
Gehölze jeglicher Art mit Wurzelstock roden, Rodungsgut zur Deponie transportieren. Entstandene Löcher mit Boden verfüllen.
Als Jungbäume gelten Bäume mit einem Stammdurchmesser bis 10 cm. Das Aufmaß erfolgt vor Arbeitsbeginn.

**01.05.1020 Gehölze roden, Höhe von 201-300 cm.**
Gehölze roden und abtransportieren.
Höhe: über 200 cm bis 300 cm.
Menge: 5,000 St
DIN 276-93: 214
Freie Nummern: 01

*Hinweis: Flächenbewuchs nach m², Hecke nach m roden*
Flächenbewuchs nach m², Hecken nach m roden
Anmerkung
Gehölze/Stauden jeglicher Art mit Wurzelwerk roden. Stammdurchmesser: bis 10 cm.
Rodungsgut zur Deponie transportieren, wenn im Leistungsverzeichnis (Baubeschreibung/Vorbemerkung) nichts anderes gefordert wird. Das Aufmaß erfolgt vor Arbeitsbeginn in Abstimmung mit der zuständigen Bauleitung.

**01.05.2020 Flächenbewuchs roden, Höhe von 101-200 cm.**
Flächenbewuchs, Gehölze jeglicher Art, roden und abtransportieren.
Höhe: über 100 cm bis 200 cm.
Menge: 15,000 m²
DIN 276-93: 214
Freie Nummern: 01
Vergabeeinheit: 172101A0

**01.05.2030 Flächenbewuchs roden, Höhe von 201-300 cm.**
Flächenbewuchs, Gehölze jeglicher Art, roden und abtransportieren.
Höhe: über 200 cm bis 300 cm.
Menge: 15,000 m²
DIN 276-93: 214
Freie Nummern: 01
Vergabeeinheit: 172111A0

*Hinweis: Baumstubben entfernen*
Baumstubben entfernen
Anmerkung
Baumstubben jeglicher Art an unterschiedlichen Standorten vollständig entfernen, d.h. oberirdische Teile (inkl. evtl. vorhandener Stockausschläge) ab- und unterirdische Teile mit geeignetem Gerät ausfräsen oder ausbaggern. Fräsgut oder ausgebaggerten Stubben laden und zur Deponie transportieren.
Entstandene Löcher mit humosem Oberboden gemäß DIN 18915 Vegetationstechnik im Landschaftsbau- Bodenarbeiten bis Planumhöhe verfüllen und lagenweise verdichten, wenn nichts anderes in den speziellen Anmerkungen zum Bauvorhaben gefordert wird.
Abgerechnet wird nach cm Gesamtfräsleistung verteilt auf mehrere Stubben an verschiedenen Standorten (hierbei ist die Berechnungsgrundlage der Durchmesser des bodenabgesägten Baumstubbens) oder Anzahl der ausgebaggerten Stubben, gestaffelt nach Durchmesser des Wurzeltellers. Bei elliptisch geformten Stubben/Wurzeltellern ergibt sich der Durchmesser aus der Addition der kürzesten und der längsten Strecke, dividiert durch "2". Der gemessene Stubbendurchmesser wird mit dem Faktor "1,6" multipliziert, um die tatsächliche Fräsleistung des unterirdischen Wurzelbereiches und die eventuelle Erhöhung des Stubbendurchmessers an der Schnittstelle abzubilden.
Die Messung wird vor Beginn der Arbeiten durchgeführt, und alle dabei festgestellten Abweichungen von den im Rahmen der Ausschreibung mitgeteilten Daten sind der städtischen Bauleitung mitzuteilen.

Auf den Einsatz eines Stockbohrers und einer Wurzelfräse ist möglichst zu verzichten. Der Einsatz einer Wurzelratte hat sich als optimal erwiesen und sollte beim Entfernen der Wurzelstubben Verwendung finden.
Durch den Bohrer werden die Innenflächen glatt geschmiert, so dass Ringelwuchs gefördert wird (Bild 1). Durch sein festes Maß ist der Einsatz des Bohrers unflexibel, besonders bei sehr dicken Stämmen (ab ca. 80 cm Stammdurchmesser). Die so verbliebenen Alt-Stammreste im Boden führen zu erhöhtem Stammaustrieb (Bild 2 und 3).
Durch den Einsatz der Stubbenfräse bleibt ein großer Teil der Wurzeln intakt (Bild 4 und 5). Infolgedessen gibt es keinen oder nur sehr eingeschränkten Platz für die Entwicklung des Wurzelsystems des neu zu pflanzenden Baumes.

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
**01.05.3040 Baumstubben ausbaggern, ø bis 100 cm.**
Kompletten Baumstubben mit (hochstehendem) Wurzelteller ausbaggern, laden und entsorgen.
Durchmesser des Wurzeltellers: bis 100 cm.
Menge: 1,000 St
Freie Nummern: 01

#### 01.06 Baumfällarbeiten

Freie Nummern: 01

Vergabeeinheit: 300000A0

*Hinweis: Bäume fällen ohne Roden der Wurzelstöcke.*
Bäume fällen ohne Roden der Wurzelstöcke
Anmerkung
Die Höhe des Fällschnittes muss im Einzelfall mit der Bauleitung je nach Örtlichkeit abgestimmt werden. Möglich sind Fällschnitte sowohl so oberflächennah wie möglich als auch im Bereich des öffentlichen Verkehrsraums in einer Höhe von ca. 80 cm, damit der Reststamm als Platzhalter für den Verkehrsteilnehmer sichtbar bleibt.
Das anfallende Stamm- und Astholz wird Eigentum des AN und ist arbeitstäglich abzufahren, wenn nichts anderes im Leistungsverzeichnis gefordert wird.

Für Arbeiten im Bereich von Oberleitungen oder Gleisanlagen gilt, dass die Beräumung der Gleisanlagen und Verkehrsflächen unmittelbar nach dem Schnitt zu erfolgen hat, sodass der Bahnbetrieb zum Ende der Betriebsruhe ungestört aufgenommen werden kann. In den Nachtstunden ist ein Ladekran zu empfehlen, um das anfallende Stammholz und Astwerk aufzunehmen. Häckseln ist in den Nachtstunden gem. 32. BImSchV ausgeschlossen.

Sämtliche Schutz- und Sicherheitsmaßnahmen nach UVV (VSG 4.2), die Gestellung von Fachpersonal (z.B. AS Baum II Qualifikation) sowie alle erforderlichen Arbeits- und Transportgeräte sind in die Einheitspreise einzukalkulieren.
Gemessen wird der Stammdurchmesser in 1 Meter Höhe über Boden- bzw. Planumhöhe. Das Aufmaß erfolgt vor Arbeitsbeginn nach Stückzahl.
Bei Reststämmen wird der Stammdurchmesser an der vorhandenen Schnittstelle gemessen.

Für Bäume, die mit Rußrindenkrankheit befallenen sind, gilt:
Alle befallenen Bäume sind komplett zu entfernen.
Diese sind vor Ort mit der Kennzeichnung R/X/laufende Nummer in Magentarot markiert und werden dem Auftragnehmer durch die Bauleitung gesondert gemeldet. Siehe hierzu Abarbeitungsliste.
Eine Bürgerinformation bezüglich der Arbeiten und damit verbundenen Verhaltensweisen (geschlossene Fenster) erfolgt über die Bauüberwachung des Auftraggebers.
Es wird zum Schutz des eingesetzten Baumpflegepersonals vorgegeben, Einweg-Schutzanzüge (gegen Stäube) und Partikel-Atemmasken der Schutzklasse P3 mit Ausatemventil zu tragen. Die zusätzlich notwendige PSA ist durch den Auftragnehmer zu stellen und in die Einzelpreise einzukalkulieren.
Die Bäume sind abschnittsweise zu fällen, das Schnittgut ist ohne vorheriges Häckseln in Container oder Transportfahrzeuge mit Abdeckung zu laden.

Weitere Vorgaben für den Bereich von Oberleitungen und Gleisanlagen:
Für die Baumfällarbeiten im Bereich von Oberleitungen ist ein geeignetes Arbeitsverfahren (z.B. Hubsteiger, SKT) anzuwenden. Die Wahl des Arbeitsverfahrens obliegt dem Auftragnehmer, ist jedoch mit dem Auftraggeber und dem Leitungsbetreiber im Vorfeld je Einzelfall abzustimmen.

Sofern Fällungen im Bereich von Ruhrbahn-Oberleitungen nicht in einer geplanten Kronenpflege oder Sonderkontrollmaßnahme durchgeführt werden können, finden diese in der Regel in der nächtlichen Betriebsruhe der Ruhrbahn statt.

Betriebsruhezeiten:
Mo.  Fr. von 00:00 bis 04:00 Uhr
Fr. auf Sa. Von 00:00 bis 06:00 Uhr und
Sa. auf So. von 00:00 bis 07:00 Uhr.
Die exakten Zeiten sind individuell je nach Örtlichkeit mit der Ruhrbahn abzustimmen.
Für andere Leitungs- oder Streckenbetreiber sind individuelle Absprachen zu treffen.

**01.06.1250 Reststamm fällen, Stammdurchmesser 71-90 cm.**
Reststamm fällen, Stammdurchmesser 71-90 cm.
Höhe
: '100' cm
Menge: 1,000 St
Freie Nummern: 01

*Hinweis: Flächenbewuchs bodeneben abschneiden*
Flächenbewuchs nach m² bodeneben abschneiden bzw. auf Stock setzen
Anmerkung
Flächenbewuchs, Gehölze jeglicher Art bis 10 cm Stammdurchmesser, bodeneben abschneiden bzw. auf Stock setzen ohne Roden der Wurzelstöcke. Das anfallende Holz wird Eigentum des AN und ist zu entsorgen, wenn im Leistungstext (Baubeschreibung/Vorbemerkung) nichts anderes gefordert wird.
Das Aufmaß erfolgt vor Arbeitsbeginn durch den AG und den AN.

**01.06.3020 Flächenbewuchs schneiden, Höhe 201-300 cm.**
Flächenbewuchs, Gehölze jeglicher Art, bodeneben abschneiden bzw. auf Stock setzen.
Höhe: über 200 cm bis 300 cm.
Menge: 20,000 m²
Freie Nummern: 01
Vergabeeinheit: 186101A0

#### 01.07 Räumungsarbeiten

Freie Nummern: 01

Vergabeeinheit: 190000A0

*Hinweis: Straßen-, Platz und Wegedecken aufnehmen.*
Straßen-, Platz und Wegedecken aufnehmen
Anmerkung
Befestigte Flächen jeglicher Art, gemäß Angabe in den Leistungspositionen aufnehmen.
Bei Platten- und Pflasterflächen zählt die Sand- bzw. Mörtelbettung zur Decke und ist zu entsorgen, soweit in den Leistungspositionen keine abweichende Vorgehensweise gefordert wird.
Schadstoffbelastete Baustoffe sind durch autorisierte Entsorgungsunternehmen zu entsorgen. Ein entsprechender Entsorgungsnachweis ist dem Auftraggeber spätestens mit der Rechnung vorzulegen.

**01.07.2130 Pflastersteine aufnehmen und entsorgen.**
Fläche aus Pflastersteinen ohne Oberbau aufnehmen und laden. Das aufgenommene Material wird Eigentum des AN und ist zu entsorgen.
Material:
'Betonstein'
Menge: 80,000 m²
Freie Nummern: 01

**01.07.2160 Plattenfläche aufnehmen und entsorgen.**
Plattenfläche ohne Oberbau aufnehmen und laden. Das aufgenommene Material wird Eigentum des AN und ist zu entsorgen.
Material:
'Betonstein'
Menge: 70,000 m²
Freie Nummern: 01

*Hinweis: Einfassungen, Bahnen, Rinnen, Stufen*
Einfassungen-Rinnen-Stufen
Anmerkung
Einfassungen aus Bord- und Kantensteinen, Bahnen aus Pflastersteinen jeglicher Arten und Größen, offene Rinnen aus verschiedenen Steinarten sowie Stufen aus Betonfertigteilen, Platten und/oder Pflastersteinen nach Angaben des AG aufnehmen.
Unbeschädigtes bzw. brauchbares Material, welches zur Wiederverwendung vorgesehen ist, sorgfältig von Betonrückständen und sonstigen Verunreinigungen säubern, transportieren und fachgerecht stapeln. Bettungsmaterial, Rückenstützen und Bruchsteine werden Eigentum des AN und sind zu entsorgen, soweit in den Leistungspositionen keine abweichenden Vorgaben gemacht werden.

**01.07.3010 Randsteine mit Bettung aufnehmen und entsorgen.**
Randsteine in unterschiedlichen Maßen und Formen, in Beton versetzt, mit Bettung/Rückenstütze aufnehmen. Das aufgenommene Material wird Eigentum des AN und ist zu entsorgen.
Material: 'Betonstein'
Menge: 65,000 m
Freie Nummern: 01
Vergabeeinheit: 193111A0

*Hinweis: Oberbauschichten aufnehmen*
Oberbauschichten aufnehmen
Anmerkung
Oberbauschichten sind Trag -, Tragdeck- und Binderschichten im Sinne der DIN-Normen 18315, 18316 und 18317.
Platz- und Wegedecken, soweit sie wassergebunden aus Mineralstoffen ohne Bindemittel gefertigt sind, zählen zu den Oberbauschichten.
Schadstoffbelastete Baustoffe sind durch autorisierte Entsorgungsunternehmen zu entsorgen. Ein entsprechender Entsorgungsnachweis ist dem Auftraggeber spätestens mit der Rechnung vorzulegen.

**01.07.4010 Trag-/Deckschicht ohne Bindemittel aufnehmen, entsorgen.**
Trag-/Deckschicht aus Mineralstoffen ohne Bindemittel aufnehmen. Das aufgenommene Material wird Eigentum des AN und ist zu entsorgen.
Abtragsstärke: '20'
cm
'.'
Menge: 15,000 m³
Freie Nummern: 01

**01.07.4050 Tragschicht mit Schadstoffen (DK 1) aufnehmen und entsorgen.**
Mineralisches Tragschichtenmaterial mit Schadstoffbelastungen aufnehmen, laden und entsorgen, Deponieklasse DK 1.
Abtragsstärke:
'i.M. 25' cm
'..........'
Menge: 7,000 m³
Freie Nummern: 01
Vergabeeinheit: 194301A0

*Hinweis: Einfriedungen, Handläufe, Zäune, Tore u. a.*
Einfriedungen, Handläufe, Zäune, Tore u. a.
Anmerkung
Das Verfüllen der Fundamentlöcher mit Boden, Schotter o. a. (nach Angaben der Bauleitung) ist Bestandteil der Leistung und wird nicht gesondert vergütet.

**01.07.6010 Stabgitterzaun bis 100 cm komplett abbauen, entsorgen.**
Stabgitterzaun mit Pfosten, Streben, Brücken und Fundamenten abbauen, laden und zur Deponie transportieren.
Zaunhöhe: bis 100 cm
'..........'
Menge: 10,000 m
Freie Nummern: 01
Vergabeeinheit: 196561A0

**01.07.6120 Wegesperre mit Fundamenten abbauen, entsorgen.**
Herausnehmbare Metallwegesperre aus Vierkant- oder Rundstahlrohr mit Knieleiste einschließlich Fundamente aufnehmen, laden und entsorgen.
Länge: 'von 1,40 und 2,00'
m
Menge: 3,000 St
Freie Nummern: 01
Vergabeeinheit: 196671A0

**01.07.6121 Wegesperre mit Fundamenten abbauen, seitlich lagern, wieder einbauen**
Herausnehmbare Metallwegesperre aus Vierkant- oder Rundstahlrohr mit Knieleiste einschließlich Fundamente aufnehmen, seitlich lagern und wieder einbauen.
Länge: '1,80'
m
Menge: 2,000 St
Freie Nummern: 01
Vergabeeinheit: 196671A0

*Hinweis: Spiel- und Sportgeräte abbauen*
Spiel- und Sportgeräte abbauen
Anmerkung
Das Verfüllen der Fundamentlöcher mit dem anstehenden Untergrundmaterial sowie das Wiederherstellen der Oberfläche (Platten, Pflaster, Asphalt, Fallschutzplatten, Oberboden etc.) gehört mit zur Leistung und wird nicht gesondert vergütet.

**01.07.7010 Sandbaustelle mit Fundamenten lösen, laden, entsorgen.**
Spiel-Sportgeräte einschließlich Fundamente beseitigen, d. h. lösen, laden und zur Deponie transportieren.
Geräteart:
'Sandbaustelle'

'..........'
Menge: 1,000 St
Freie Nummern: 01
Vergabeeinheit: 197151A0

**01.07.7011 Tischtennisplatte mit Fundamenten lösen, laden, entsorgen.**
Spiel-Sportgeräte einschließlich Fundamente beseitigen, d. h. lösen, laden und zur Deponie transportieren.
Geräteart:
'Tischtennisplatte'

'..........'
Menge: 1,000 St
Freie Nummern: 01
Vergabeeinheit: 197151A0

**01.07.7030 Stahlschaukel aufnehmen, transportieren und lagern.**
Spiel-/Sportgerät sorgfältig demontieren, von Fundamenten lösen, laden, zum GGE-Betriebshof transportieren und nach Angabe der Bauleitung lagern. Fundamente und Fundamentbruch sind zu entsorgen.

'Betriebshof Schönscheidtstr. 137, 45307 Essen'
Menge: 1,000 St
Freie Nummern: 01

*Hinweis: Sonstiges*

**01.07.9010 Eichenschwellen 1-lagig aufnehmen und entsorgen.**
Eichenschwellen, einlagig als Einfassung liegend, mit Betonfundamenten aufnehmen, laden und zur Deponie transportieren.
'..........'
Menge: 17,000 m
Freie Nummern: 01
Vergabeeinheit: 199201A0

**01.07.9040 Papierkorb aufnehmen, laden und entsorgen.**
Papierkorb einschließlich Betonfundament aufnehmen, laden und zur Deponie transportieren.
Menge: 2,000 St
Freie Nummern: 01
Vergabeeinheit: 199238A0

**01.07.9070 Bänke abbauen und zum Betriebshof transportieren.**
Lehnbänke, Typ Essen II, ortsfest montiert, mit Fundamenten aufnehmen, laden und zum städtischen Betriebshof transportieren.
Transportweite
: '7' km
Menge: 1,000 St
Freie Nummern: 01
Vergabeeinheit: 199277A0

**01.07.9081 Bänke mit Fundamenten abbauen und entsorgen.**
Bank bestehend aus 2 Karlsruher Gartensteinen und drei aufgeschraubten Bankauflagen aus Eichenholz aufnehmen, laden und zur Deponie transportieren.
Menge: 1,000 St
Freie Nummern: 01
Vergabeeinheit: 199278A0

**01.07.9100 Bänke aufnehmen, lagern und wieder einbauen.**
Lehnbänke, ortsfest montiert, mit Fundamenten aufnehmen, im Baustellenbereich lagern, reinigen und nach Angabe des AG wieder einbauen.
'..........'
Menge: 1,000 St
Freie Nummern: 01
Vergabeeinheit: 199279A0

**01.07.9140 Ruhrsandsteinfelsen aufnehmen und neu setzen.**
Vorhandenen Ruhrsandsteinfelsen aufnehmen, im Baustellenbereich transportieren und nach Angabe der Bauleitung auf eine 10 cm starke Schottertragschicht aus HKS 0/22 mm neu setzen. Der anfallende Bodenaushub ist zu entsorgen.
Felsengröße:
'50 x 50 x 70' cm
'..........'
Menge: 20,000 St
Freie Nummern: 01

**01.07.9201 Altes Fallschutzmaterial aufnehmen und entsorgen.**
Fallschutzmaterial durchsetzt mit Vegetation und Bodenmaterial aufnehmen, im Bereich von Einbauten teilweise von Hand und entsorgen.
Material
: 'altes Fallschutzmaterial'
Menge: 10,000 m³
Freie Nummern: 01

**01.07.9210 Fallschutzmaterial aufnehmen, lagern und wiedereinbauen.**
Fallschutzmaterial aus Spielgerätefeldern o.ä. aufnehmen, im Bereich von Einbauten teilweise von Hand, Material im Baustellenbereich zwischenlagern und zum späteren Zeitpunkt nach Angaben der zuständigen Bauleitung wiedereinbauen. Anfallender Unrat ist zu entsorgen.
Materialart
: 'Fallschutzsand'
Menge: 40,000 m³
Freie Nummern: 01

### 02 Bodenarbeiten-Vegetationstechnik

Freie Nummern: 01

Vergabeeinheit: 200000A0

#### 02.01 Oberboden

Freie Nummern: 01

Vergabeeinheit: 210000A0

*Hinweis: Oberboden*
Oberboden
Anmerkung
Für die Ausführung aller Oberbodenarbeiten ist maßgebend:
a) DIN 18915 Landschaftsbau "Bodenarbeiten für
  vegetationstechnische Zwecke"
b) DIN 18320 Landschaftsbauarbeiten
c) DIN 18300 Erdarbeiten.

*Hinweis: Abtragsflächen vorbereiten*

**02.01.1020 Pflanzliche Bodendecken bis 5 cm abheben, entsorgen.**
Pflanzliche Bodendecken mit Gras-, Unkrautbewuchs und Unrat, bis zu 5 cm Dicke getrennt vom Ober- bzw. Unterboden abheben und zur Deponie transportieren.
Menge: 95,000 m²
Freie Nummern: 01
Vergabeeinheit: 211131A0

*Hinweis: Oberboden Abtrag und Auftrag im Baustellenbereich*
Oberboden Abtrag (ggf. mit Entsorgung) und/oder Auftrag im Baustellenbereich
Anmerkung
Oberboden nach DIN 18300 bzw. nach DIN 18915 innerhalb des Baustellenbereiches abtragen und wieder auftragen/einbauen, wenn in der Leistungsposition nichts anderes gefordert wird, dabei die Bearbeitungsgrenzen beachten und einhalten. Insbesondere wird auf DIN 18915 "Bodenabtrag und Bodenschichteneinbau“ hingewiesen.
Die Bodenmassen werden, soweit 50 m Förderwege überschritten werden, gestaffelt nach Abtragdicke und Förderweglänge abgerechnet.
Die Abtragsmengen sind gemäß DIN 18300 5.2.2 an der Entnahmestelle im Abtrag zu ermitteln. Das Raummaß ergibt sich aus dem Abtragsprofil.
Bei allen Bodenmassen wird von einem spezifischem Gewicht von 1,8 t ausgegangen.

**02.01.2020 Oberboden abtragen, transportieren, einbauen.**
Oberboden-Mutterboden abtragen, transportieren und nach Angabe des AG wieder einbauen.
Abtragdicke:
'bis 25' cm
Einbaustärke:
'bis 25' cm
Transportweite:
'bis 50' m
Menge: 10,000 m³
DIN 276-93: 511
Freie Nummern: 01
Vergabeeinheit: 212407A0

#### 02.05 Planierung

Freie Nummern: 01

*Hinweis: Vegetationsschicht-Pflanzflächen*
Vegetationsschicht-Pflanzflächen
Anmerkung
Vegetationsschicht (zukünftige Pflanzflächen) gemäß DIN 18915 planieren, d.h. nach dem Bodeneinbau und Lockerung ist das Planum der Vegetationsschicht nach den jeweiligen Anforderungen an die Höhengenauigkeit und Ebenflächigkeit herzustellen. Diese sind dem Verwendungszweck anzupassen.
Unrat, Steine mit einem Durchmesser ab 5 cm, schwer verrottbare Pflanzenteile und Dauerunkräuter sind abzulesen und zur Deponie zu transportieren.

**02.05.2010 Zukünftige Pflanzflächen planieren.**
Menge: 200,000 m²
Freie Nummern: 01

*Hinweis: Vegetationsschicht-Rasenflächen.*
Vegetationsschicht-Rasenflächen
Anmerkung
Vegetationsschicht (zukünftige Rasenflächen) gemäß DIN 18915 planieren und für eine Raseneinsaat herrichten, d.h. nach dem Bodeneinbau und Lockerung ist das Planum der Vegetationsschicht nach den jeweiligen Anforderungen an die Höhengenauigkeit und Ebenflächigkeit durch harken, greilen o. a. herzustellen. Das Planum ist dem Verwendungszweck anzupassen.
Unrat, Steine mit einem Durchmesser ab 3 cm, schwer verrottbare Pflanzenteile und Dauerunkräuter sind abzulesen und zur Deponie zu transportieren.

**02.05.3010 Feinplanum für Rasen/Wiesen herstellen.**
Zukünftige Rasen-/Wiesenflächen feinplanieren.
Menge: 180,000 m²
DIN 276-93: 512
Freie Nummern: 01
Vergabeeinheit: 264101A0

### 03 Ver- und Entsorgung

Freie Nummern: 01

Vergabeeinheit: 300000A0

#### 03.01 Baugruben und Gräben

Freie Nummern: 01

Vergabeeinheit: 310000A0

*Hinweis: Sickergruben*
Sickergruben
Anmerkung
Boden nach DIN 18300 für Sickergruben lösen, laden und eventuell transportieren. Gruben mit geeigneten Filterbaustoffen (Kies, Mineralstoffe o. a.) nach Angabe des AG verfüllen.

**03.01.5010 Sickergrube(n) herstellen, Bodenaushub entsorgen.**
Bodenaushub zur Herstellung von Sickergruben.
Boden nach DIN 18300 lösen, laden und zur Deponie transportieren. Sickergrube verfüllen mit Filterkies 16/32 mm.
Sickergrubengröße:
Länge
: '100' cm

Breite
: '100' cm

Tiefe
: '0,80' cm

'.'
Menge: 1,000 m³
Freie Nummern: 01
Vergabeeinheit: 316101A0

**03.01.5030 Sickergrube(n) o. ä. mit Vlies abdecken/auskleiden.**
Sickergrube o. ä. mit Filtervliesmatte abdecken/auskleiden. Die einzelnen Bahnen müssen sich 20 cm überlappen.
Material: Bidim oder gleichwertig
Menge: 6,000 m²
DIN 276-93: 513
Freie Nummern: 01
Vergabeeinheit: 316201A0

### 04 Platz- und Wegebefestigung

Freie Nummern: 01

Vergabeeinheit: 4000000A0

#### 04.01 Aushub-Wegebau

Freie Nummern: 01

Vergabeeinheit: 4100000A0

*Hinweis: Bodenaushub für Wegebau*
Bodenaushub für Wegebau
Anmerkung
Boden nach DIN 18300 profilgerecht lösen, laden und abfahren, bzw. im Baustellenbereich einbauen gemäß Leistungstext.
Für Bodenarbeiten, die nicht vegetationstechnischen Zwecken dienen, gelten die DIN 18300 sowie die ZTV-STB in der jeweils gültigen Fassung.
Die Abtragsmengen sind gemäß DIN 18300 5.2.2 an der Entnahmestelle im Abtrag zu ermitteln. Das Raummaß ergibt sich aus dem Abtragsprofil.
Bei allen Bodenmassen wird von einem spezifischem Gewicht von 1,8 t ausgegangen.

**04.01.1020 Boden bis 30 cm stark für Wege abtragen, abfahren.**
Boden zur Herstellung von Wegen und Plätzen profilgerecht abtragen/auskoffern. Der gelöste Boden geht in das Eigentum des AN über und ist fachgerecht zu entsorgen.
Abtragstärke: bis 30 cm
Menge: 25,000 m²
DIN 276-93: 521
Freie Nummern: 01
Vergabeeinheit: 411121A0

#### 04.02 Untergrund/Unterbau

Freie Nummern: 01

Vergabeeinheit: 420000A0

*Hinweis: Untergrund/Unterbau*
Untergrund/Unterbau
Anmerkung
Untergrund ist der natürlich anstehende Boden für herzustellende Straßen, Wege und Plätze.
Unterbau ist die technisch bearbeitete Oberfläche des Untergrundes mit geometrischen Merkmalen (Ebenheit, Höhenlage, Neigung).
Oberbau ist die Aufschüttung auf dem Untergrund/Unterbau (z. B. Tragschicht, Ausgleichsschicht, Bettung, Deckschicht).

*Hinweis: Untergrundverbesserung durch Verdichtung*
Untergrundverbesserung durch mechanische Verdichtung Anmerkung
Boden nach DIN 18300.
Im Zuge der Untergrundverbesserung das endgültige Erdplanum mit den Toleranzgrenzen von plus/minus 20 mm von der Nennhöhe herstellen.
Unterbau/Planum der späteren Nutzung entsprechend so verdichten, dass keine wesentlichen Setzungen auftreten. Bei Wege- und Platzflächen, die nach Fertigstellung befahren werden, muss eine Verdichtung von mind. 97 % DPR. erreicht werden.

**04.02.2010 Untergrundfläche verdichten und planieren.**
Untergrundfläche (einschl. vorhandener Tragschichten) verdichten und planieren.
Menge: 215,000 m²
DIN 276-93: 521
Freie Nummern: 01
Vergabeeinheit: 422101A0

#### 04.03 Randbefestigungen

Freie Nummern: 01

Vergabeeinheit: 430000A0

*Hinweis: Randsteine*
Randsteine
Anmerkung
Betonrandsteine gemäß den Anforderungen nach DIN 18500, setzen/einbauen einschließlich Herstellen der Gräben und anfüllen der fertigen Einfassungen mit Bodenaushub. Überschüssigen Boden nach Angabe des AG im Baustellenbereich einbauen.
Anfallende unbrauchbare Stoffe laden und zur Deponie transportieren.
Erforderliche Passstücke sind ohne Vergütung herzustellen und einzubauen.
Beton für Unterlage-Bettung-Stützen: C12/15 F1, 20 cm starke Bettung und 15 cm breite Rückenstütze, wenn nichts anderes in den Positionen gefordert wird.
Gleiches gilt für Randsteine aus Recyclingmaterial.

**04.03.3010 Betonrandsteine 100/20 cm als Einfassung setzen.**
Einfassung aus Betonrandstein 100 und 50 cm Länge,
20 cm Höhe, Oberkante einseitig gerundet, auf 20 cm Kiesbeton, mit beidseitigen 15 cm dicken und 5/10 cm hohen Betonrückenstützen herstellen.
Steinbreite:
'8' cm
Farbe: 'grau'
Menge: 40,000 m
DIN 276-93: 521
Freie Nummern: 01
Vergabeeinheit: 434106A0

**04.03.3070 Schnitt an Randstein herstellen.**
Trennungsschnitt an Randstein durchführen.
Steinmaße:
'100 x 8 x 20' cm
Material: 'Betonstein'
Menge: 5,000 m
DIN 276-93: 521
Freie Nummern: 01
Vergabeeinheit: 455301A0

#### 04.04 Aufbau

Freie Nummern: 01

*Hinweis: Tragschichten ohne Bindemittel*
Tragschichten ohne Bindemittel
Anmerkung
Mineralstoffe (Gemische) entsprechend den geforderten Güteeigenschaften der gültigen Richtlinien für die Güteüberwachung von Straßenbaustoffen/ Straßenbaugesteine, herausgegeben von der Forschungsgesellschaft für das Straßenwesen
e. V. Köln, nach den technischen und zusätzlichen technischen Vorschriften für Tragschichten in der jeweils gültigen Fassung und unter Einhaltung der allgemein technischen Vorschriften für Verkehrswegebauarbeiten-Oberbauschichten ohne Bindemittel DIN 18315, einbauen und verdichten.
Bei Recyclingmaterialien sind die Grenzwerte und Qualitätsmerkmale gemäß "Richtlinien für die Güteüberwachung von Mineralstoffen im Straßenbau DIN EN Prüfverfahren für Gesteinskörnungen sowie die technischen Lieferbedingungen (TL Gestein-STB, TL SoB-STB, TL Asphalt-STB, TL Beton-STB, TL Pflaster-STB) einzuhalten (siehe RdErl. d. Ministeriums für Wirtschaft und Mittelstand, Energie und Verkehr - VI A 3 - 32-40/45 - und des Ministeriums für Umwelt und Naturschutz, Landwirtschaft und Verbraucherschutz IV - 3 - 953-26308 - IV - 8 - 1573-30052 - v. 9. 10. 2001 und MBl. Nr. 78 vom 13.12.2001 S. 1528).
Der Eignungsnachweis der Baustoffe ist dem Auftraggeber vor dem Einbaubeginn vorzulegen.
Die in den Positionen geforderten Schichtdicken sind ca.-Maße. Der Nachweis über eingebaute Trockenbaustoffe ist durch Wiegekarten zu erbringen.
Umrechnungsfaktor: HKS 2,2 t/m³  RCL 2,0 t/m³

**04.04.1010 HKS 0/45 mm als Tragschicht einbauen.**
Hartkalksteingemisch, Körnung 0/45 mm, als Schottertragschicht nach ZTVT, einbauen und verdichten. Verdichtete Schichtstärke:
'20' cm
Menge: 23,000 t
DIN 276-93: 521
Freie Nummern: 01
Vergabeeinheit: 442101A0

#### 04.05 Deckschichtarbeiten

Freie Nummern: 01

Vergabeeinheit: 450000A0

*Hinweis: Betonpflastersteine*
Betonpflastersteine
Anmerkung
Pflastersteine aus Beton nach DIN EN 1338, ungenormte Steine entsprechend den Güte- und Prüfbestimmungen für Pflastersteine, unter Beachtung der DIN 18318, höhengerecht im vorgeschriebenen Längs- und Querprofil in Sand/Splitt verlegen.
Sand-/Splittbettdicke im verdichteten Zustand 3 cm.
Fugen mit Sand/Splitt einschlämmen und Fläche abrütteln. Abschließend Fläche absanden, Sand nach Fugenschluss entfernen.
Das Zuarbeiten von Steinen für das Verlegen an Einbauten und Aussparungen wird nicht gesondert vergütet.

**04.05.4010 Fläche aus Pflasterstein 200/100 x 100 x 80 mm herstellen.**
Fläche aus Pflasterstein 200/100 x 100 x 80 mm herstellen.
Oberkanten:
'gefast'

Farbe:
'schiefergrau/gelb nuanciert'
Menge: 165,000 m²
DIN 276-93: 521
Freie Nummern: 01
Vergabeeinheit: 455311A0

**04.05.4030 Schnitt an Betonpflaster herstellen.**
Trennungsschnitt an Betonpflaster durchführen. Steindicke:
'80' mm
Menge: 80,000 m
DIN 276-93: 521
Freie Nummern: 01
Vergabeeinheit: 455301A0

### 05 Stein- und Betonarbeiten

Freie Nummern: 01

Vergabeeinheit: 500000A0

#### 05.03 Natursteinarbeiten

Freie Nummern: 01

Vergabeeinheit: 560000A0

*Hinweis: Natursteine*
Natursteine
Anmerkung
Naturwerksteinarbeiten gemäß DIN 18332 durchführen.
Umrechnungsfaktor Sandstein: 2,5 t/m³

**05.03.1030 Natursteinspaltquader als Sitzstein setzen.**
Natursteinspaltquader liefern und als Sitz- und Kletterstein o.a. in Spielbereichen setzen.
Material: 'Ruhrsandstein'

Maße (+/-5 cm):
'50 x 50 x 70' cm
Scharfe Oberkanten sind nach dem Versetzen mit geeignetem Werkzeug durch bossieren zu brechen.
Die Natursteinspaltquader sind auf
'10 cm Schottertragschicht aus HKS 0/22 mm'
  zu setzten. Die Steine sind möglichst engfugig zu versetzen und die Fugen mit Mörtel zu verschließen. Dem Fugenmaterial ist ein Elastizitätsbindemittel (z. B. Compact-Plast) beizumischen, um Rissbildungen zu verhindern. Anfallender Bodenaushub ist vom Auftragnehmer zu entsorgen.
'.'
Menge: 10,000 t
Freie Nummern: 01
Vergabeeinheit: 569205A0

### 06 Pflanzung und Rasenherstellung

Freie Nummern: 01

Vergabeeinheit: 600000A0

#### 06.03 Pflanzarbeiten

Freie Nummern: 01

Vergabeeinheit: 650000A0

*Hinweis: Pflanzarbeiten*
Pflanzarbeiten
Anmerkung
Bei der Pflanzung von Hochstämmen und Solitärgehölzen ist jeder Standort innerhalb eines Arbeitstages komplett zu bearbeiten, d.h. das Erstellen der Pflanzgrube, die Pflanzung des Gehölzes, die Verankerung des Gehölzes (der Dreibock), das Herstellen des Kunststoffgießrandes, das Einschlämmen und das Herstellen des Stammschutzes (einzig die Stammschutzfarbe ist wetterabhängig) haben innerhalb eines Arbeitstages zu erfolgen, um dem Gehölz optimale Startbedingungen zu ermöglichen.
Der Draht und die Jute müssen vor dem Einpflanzen vollständig entfernt werden. Der Wurzelanlauf muss freigelegt und sichtbar sein (unter der Kokosscheibe) (siehe Bild).
Ein Pflanzschnitt ist ausdrücklich nicht erwünscht!
Bei der Pflanzung sind lediglich Totholz, beschädigte oder sich reibende Äste zu entfernen.

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
*Hinweis: Gehölzpflanzung ohne Pflanzgrubenaushub*
Gehölzpflanzung ohne Pflanzgrubenaushub
Anmerkung
Gehölze jeglicher Art unter Einhaltung der DIN 18916 pflanzen und gemäß Abs. 5.5.3 durchdringend wässern.
Unmittelbar nach der Pflanzung ist die Oberfläche der Pflanzflächen zu ebnen und zu lockern sowie
Gießränder gemäß Abs. 5.5.6 bei Großgehölzen (Hochstämme/Stammbüsche) und Solitärgehölzen herzustellen.
Mindestdurchmesser (innen) der Gießränder: ca. 130 cm
Mindesthöhe der Gießränder: ca. 25 cm
Ebenfalls im Zuge der Pflanzarbeiten sind bei Großgehölzen (Hochstämme/Stammbüsche) und Solitärgehölzen die in den entsprechenden Leistungspositionen genannten Pflanzenverankerungen und Verdunstungsschutz- Vorrichtungen funktionsfähig herzustellen.

Hinweis:
Nur wenn diese in engem fachlichen Zusammenhang stehenden Arbeiten voll umfänglich durchgeführt sind, können Pflanzungen von Großgehölzen in Abschlags- oder Schlussrechnungen anerkannt werden!

Unrat und Steine ab 5 cm Durchmesser, schwer verrottbare Pflanzenteile und Dauerunkräuter sind abzulesen und zur Deponie zu transportieren.

**06.03.1170 Ausbringung von Baumdünger im Zuge der Pflanzung.**
Lieferung von organischem NPK-Langzeit-Baumdünger
(8 + 3 + 5) und Ausbringung 1 Gabe von 800 bis 1000 g pro Gehölzpflanzung. Der Dünger ist in die oberste Schicht des Verfüllmaterials im Zuge der Pflanzung einzuarbeiten.
Abrechnung nach Stückzahl Gehölzpflanzung

Angebotenes Fabrikat:

.......................................................
'...'
Menge: 4,000 St
Freie Nummern: 01

*Hinweis: Gehölzpflanzung inkl. Pflanzlochaushub*
Gehölzpflanzung inkl. Pflanzlochaushub
Anmerkung
Gehölze jeglicher Art unter Einhaltung der DIN 18916 pflanzen und gemäß Abs. 5.5.3 durchdringend wässern.
Unmittelbar nach der Pflanzung ist die Oberfläche der Pflanzflächen zu ebnen und zu lockern sowie
Gießränder gemäß Abs. 5.5.6 bei Großgehölzen (Hochstämme/Stammbüsche) und Solitärgehölzen herzustellen.
Mindestdurchmesser (innen) der Gießränder: 80 cm
Mindesthöhe der Gießränder: 20 cm
Ebenfalls im Zuge der Pflanzarbeiten sind die in den entsprechenden Leistungspositionen genannten Pflanzenverankerungen und Verdunstungsschutz- Vorrichtungen funktionsfähig herzustellen.

Hinweis:
Nur wenn diese in engem fachlichen Zusammenhang stehenden Arbeiten voll umfänglich durchgeführt sind, können Pflanzungen von Gehölzen in Abschlags- oder Schlussrechnungen anerkannt werden!

Unrat und Steine ab 5 cm Durchmesser, schwer verrottbare Pflanzenteile und Dauerunkräuter sind abzulesen und zur Deponie zu transportieren.
Bei der Pflanzung von Rhododendren ist dem Bodenaushub vor dem Verfüllen des Pflanzlochs ca. 50 l Torf beizumischen. Diese Leistung wird nicht gesondert vergütet und ist in den Einheitspreis einzukalkulieren.

Bei der Pflanzung von wurzelnackten Gehölzen gehört das Nachschneiden der Wurzelenden und Triebe mit zur Pflanzleistung.

**06.03.2060 Strauch ohne Ballen pflanzen. (40-50)**
Strauch ohne Ballen pflanzen.
Höhe:
'40-50' cm
Menge: 70,000 St
DIN 276-93: 514
Freie Nummern: 01
Vergabeeinheit: 654151A0

**06.03.2061 Strauch ohne Ballen pflanzen. (100-150)**
Strauch ohne Ballen pflanzen.
Höhe:
'100-150' cm
Menge: 17,000 St
DIN 276-93: 514
Freie Nummern: 01
Vergabeeinheit: 654151A0

**06.03.2180 Solitärgehölz mit Ballen pflanzen, Höhe 200-250 cm.**
Solitärgehölz mit Ballen pflanzen.
Höhe: 200-250 cm
Menge: 4,000 St
DIN 276-93: 514
Freie Nummern: 01
Vergabeeinheit: 654223A0

#### 06.04 Pflanzenverankerungen

Freie Nummern: 01

Vergabeeinheit: 660000A0

*Hinweis: Baumverankerungen mit Holzpfählen*
Baumverankerungen mit Holzpfählen
Anmerkung
Pflanzenverankerungen gemäß DIN 18916 Ab. 5.7 aus Baumpfählen herstellen.
Baumpfähle bzw. Riegel aus Fichtenholz, gefräst (Güteklasse A) und ohne Imprägnierung.
Der Abstand zwischen den einzelnen Pfählen und dem Stamm muss Bei Hochstämmen mindestens 60 cm betragen (wenn genügend Platz vorhanden ist) und beträgt bei Stammbüschen bis ca. 120 cm.
Pfähle müssen mindestens 50 cm tief in den Boden der Pflanzgrube geschlagen werden (Standsicherheitsmaß).
Bei Hochstämmen bis 250 cm Höhe muss das Verankerungsgerüst im Bereich von 10 bis maximal 25 cm unter dem Kronenansatz enden.
Die Holzpfähle müssen mindestens 3 Jahre haltbar sein.
Bindegut entsprechend der DIN 18916 Ab. 4.3 ausschließlich aus Kokosstrick.
Bei Anbindung an einen Dreibock muss der Baum an allen 3 Baumpfählen durch eine 4-fach Bindung befestigt werden (siehe Bilder).
Die Verankerung ist im Zuge der Baumpflanzung durchzuführen.

Bei gleichwertigen Angeboten erfolgt eine bevorzugte Vergabe an Bieter, die den Nachweis erbringen, dass die verwendeten Hölzer aus nachhaltiger Waldbewirtschaftung stammen.

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
**06.04.1020 Baumpfahl liefern und schräg setzen.**
Baumpfahl liefern und schräg setzen.
Holzart: Fichte
Zopfdicke/Durchmesser: 6-8 cm
Pfahllänge: 250 cm
Zusätzlich ist ein Gießrand aus LDPE-Kunststoffbahn (100 % recyclebar) zu liefern und einzubauen.
Höhe der Kunststoffbahn: ca. 30 cm
Dicke der Kunststoffbahn: mindestens 3 mm
Durchmesser des Gießrandes: ca. 130 cm
Die Kunststoffbahn ist ca. 5-10 cm tief ins Erdreich zu stecken, so dass ca. 20-25 cm oberirdisch verbleiben (je nach Standort). Die Kunststoffbahnenden werden überlappend fixiert.
Menge: 4,000 St
DIN 276-93: 514
Freie Nummern: 01
Vergabeeinheit: 662112A0

#### 06.06 Rasenansaat, Fertigrasen u.a.

Freie Nummern: 01

Vergabeeinheit: 680000A0

*Hinweis: Vegetationsflächen durch Ansaat herstellen.*
Vegetationsflächen durch Ansaat herstellen
Anmerkung
Vorbereitete Flächen gemäß DIN 18917 mit Rasensaatgut o.ä. ansäen und gleichmäßig einarbeiten.
Eingesäte Fläche mit Gitterwalze oder anderem geeigneten Gerät andrücken.
Anfallende Steine ab 3 cm Durchmesser und jeglichen Unrat im Zuge der Saatarbeiten ablesen und zur Deponie transportieren.
Die Zusammensetzung der Saatgutmischung ist vor der Ansaat mit dem AG festzulegen, wenn nichts anderes im Leistungsverzeichnis gefordert ist.

**06.06.1010 Rasenansaat mit Gebrauchsrasen-Spielrasen.**
Rasenansaat mit Regelsaatgutmischung Gebrauchsrasen Spielrasen RSM 23 in einem Arbeitsgang, Saatgutmenge 25 g/m²
Die Saatgutmischung ist mit Gräsersorten auszustatten, die in der RSM/FLL in die höchste Eignungsstufe eingeordnet sind.
Angebotene Sorten: Hesa 1571 M 241 oder gleichwertig.
Nachweis der Beschaffenheit durch Zertifikat und Lieferschein.

 ...............................................
angebotenes Fabrikat
'..........'
Menge: 200,000 m²
DIN 276-93: 515
Freie Nummern: 01

#### 06.07 Fertigstellungspflege/Entwicklungspflege

Freie Nummern: 01

Vergabeeinheit: 690000A0

*Hinweis: Schadensminimierung bei Maschineneinsatz*
Schadensminimierung bei Maschineneinsatz
Anmerkung
Alle vom Auftragnehmer eingesetzten Maschinen müssen den technischen Vorschriften der Hersteller entsprechen. Die Handhabung der Maschinen ist dahingehend zu optimieren, dass Personen- und Sachschäden vermieden werden. Der Auftraggeber haftet nicht für Schäden, die der Auftragnehmer verursacht. Es gelten die Unfallverhütungsvorschriften.

*Hinweis: Pflanzflächen, Hochstämme, Solitäre Fertigstellungspflege*
Pflanzflächen, Hochstämme, Solitäre Fertigstellungspflege
Anmerkung
Neu erstellte Pflanzflächen gemäß DIN 18916 Ziffer 6 und 7 bis zur Abnahme pflegen.
Pflegearbeiten als einmalige oder wiederkehrende Leistung wie folgt durchführen: Flächen unter Schonung des Wurzelwerkes, vorhandener Stauden, Knollen und Blumenzwiebeln 3 cm tief lockern. Bei der Lockerung die oberirdischen Teile von Unkräutern abtrennen. Laub, Steine ab 5 cm Durchmesser, Unrat, Papier, Plastikmaterial, Scherben, Flaschen, Dosen, Fixerbestecke u. a. von Flächen räumen.
Im Zuge der Bodenlockerung/Unkrautbekämpfung (Hackgänge) sind folgende Nebenleistungen zu erbringen:

Trockene oder beschädigte Pflanzenteile (auch bei Zwiebelpflanzen) glatt abschneiden. Im Zuge des letzten Pflegeganges sind Stauden fachgerecht zurückzuschneiden. Abgestorbene, bis 2 m hohe Pflanzen mit Wurzelwerk roden. Verankerungen sind zu unterhalten, d. h. an Stämmen und Ästen sind Einschnürungen zu beseitigen. Gehölze bei Bedarf nachrichten und neu verankern. Gießränder überprüfen und im Bedarfsfall erneuern. Beschädigte oder zerstörte Anfahrschutzeinrichtungen sind ggf. zu reparieren/auszutauschen. Totholz ist aus der Krone zu entfernen, ebenso Stamm- und Wurzelaustriebe.

Im Rahmen der Wässergänge bei Hochstamm- und Solitärpflanzungen sind die Gießränder ebenfalls zu überprüfen und im Bedarfsfall zu erneuern.
Beim Wässern von Gehölzen ist der Wasserdruck so zu regulieren, dass es nicht zu Ausspülungen am Wurzelballen kommt und somit Freilegungen oder Beschädigungen am Wurzelwerk verhindert werden.

Wässerungsgänge an Bäumen oder Solitärgehölzen ohne Gießränder werden nicht vergütet.

Wichtiger Hinweis: Die Pflege-/Wässerungsgänge müssen arbeitstäglich am Morgen der Durchführung mit Benennung der örtlichen Pflege-/Wässerungsstellen per Fax oder E-Mail gemeldet werden. Jeder durchgeführte Arbeitsvorgang ist spätestens am folgenden Arbeitstag dem zuständigen Bauleiter durch Tagesberichte oder mittels Nutzung der Unternehmer-App zu belegen.

Andernfalls kann die Arbeitsleistung nicht anerkannt werden.

Witterungsbedingte Besonderheiten können zu einer Änderung der Anzahl der ausgeschriebenen Pflege-/Wässerungsgänge führen. Es werden in jedem Fall die tatsächlich ausgeführten Pflege-/Wässerungsgänge vergütet und der Einheitspreis entsprechend linear umgerechnet.
Eine Mengenerhöhung ist dem Auftraggeber vor Ausführung zwingend mitzuteilen.

Die Wasserlieferung ist gemäß VOB/C DIN 18320 eine besondere Leistung, die zu vergüten ist. Es besteht für den Auftragnehmer die Möglichkeit ein Standrohr bei der Stadtwerke Essen AG zu mieten und eine Befüllung vor Ort vorzunehmen. Es ist ebenfalls möglich, das Wasser auf dem Betriebshof des Auftraggebers zu entnehmen. Die Kosten für das Standrohr und für den Wasserverbrauch sind auf die Einheitspreise der Wässerung umzulegen.

Schnitt- und Räumungsgut wird Eigentum des Auftragnehmers und ist von diesem zu entsorgen.

Hinweis:
Der Gesamtpreis einer Leistungsposition ergibt sich aus der Multiplikation der Menge mit dem angebotenen Einheitspreis unter Berücksichtigung der in der Leistungsposition vorgegebenen Anzahl der geforderten Arbeits- oder Pflegedurchgänge, d.h. bei der Kalkulation des Einheitspreises ist die Anzahl der Arbeits- oder Pflegedurchgänge grundsätzlich zu berücksichtigen, so dass der Gesamtpreis der Leistungsposition alle geforderten Arbeits- oder Pflegedurchgänge abbildet.

**06.07.1020 Pflanzflächen und Baumscheiben 3 x lockern und säubern.**
Pflanzflächen und Baumscheiben lockern und säubern. Dauerunkräuter inkl. Wurzel ausgraben. Bearbeitungstiefe der jeweiligen Pflanzenart anpassen.
Anzahl der Arbeitsgänge: 3 mal
Menge: 40,000 m²
DIN 276-93: 514
Freie Nummern: 01
Vergabeeinheit: 691102A0

**06.07.1081 Pflanzfläche 10 x wässern.**
Pflanzfläche wässern.
Mindestwassermenge je Arbeitsgang/m²
: '50' Liter

Anzahl der Arbeitsgänge: 10 mal
Menge: 40,000 m²
DIN 276-93: 514
Freie Nummern: 01
Vergabeeinheit: 691132A0

**06.07.1130 Einzelpflanzen/Großgehölze 15 x wässern.**
Einzelpflanzen/Großgehölze wässern.
Mindestwassermenge je Arbeitsgang/St
: '100' Liter

Anzahl der Arbeitsgänge: 15 mal
Menge: 4,000 St
DIN 276-93: 514
Freie Nummern: 01
Vergabeeinheit: 691143A0

*Hinweis: Rasenansaat/Wiesenansaat-Fertigstellungspflege*
Rasenansaat/Wiesenansaat-Fertigstellungspflege Anmerkung
Neu erstellte Rasenflächen gemäß den Anforderungen nach DIN 18917, Ziffer 7, bis zur Abnahme mähen und säubern.

Wichtiger Hinweis: Die Pflegegänge müssen arbeitstäglich am Morgen der Durchführung mit Benennung der örtlichen Pflegestellen per Fax oder E-Mail gemeldet werden. Jeder durchgeführte Arbeitsvorgang ist spätestens am folgenden Arbeitstag dem zuständigen Bauleiter durch Tagesberichte zu belegen. Andernfalls kann die Arbeitsleistung nicht anerkannt werden.

Wiesen-/Öko- und/oder Trockenrasenflächen:
Wuchshöhe: ca. 60-100 cm
Schnitthöhe: 5-7 cm
Gebrauchs- und Spielrasen:
Mindestwuchshöhe: 6 cm
Max. Wuchshöhe: 12 cm
Schnitthöhe: 3 cm
Parkplatzrasen:
Mindestwuchshöhe: 6 cm
Max. Wuchshöhe: 12 cm
Schnitthöhe: 4 cm
Zierrasen:
Mindestwuchshöhe: 4 cm
Max. Wuchshöhe: 7 cm
Schnitthöhe: 1-2 cm

Bei jedem Rasenschnitt sind die Flächen von Unrat wie Papier, Glas, Flaschen, Dosen, Plastik- und Holzmaterialien sowie Laub und Steinen zu säubern.
Die angrenzenden Bord- und Randsteine, Plattenbänder, Pflasterkanten, Fließrinnen, Traufplatten an Gebäuden usw. sind einschließlich Fugen bei jedem Schnitt mit zu mähen und abzufegen.

Bereiche, die durch das gewählte Mähgerät (z. B. Großflächenmäher) nicht bearbeitet werden können, weil sie schwer zugänglich sind (z. B. an Baumstämmen, unter Einfriedungen, in ungünstig geschnittenen Geländewinkeln) müssen bei jedem Mähgang mit geeignetem Gerät (Handmäher, Freischneider etc.) nachgeschnitten werden.

Dabei sind baumschonende Verfahren anzuwenden, insbesondere bei der Verwendung von Freischneidern. Diese sollen nur mit weichem, flexiblem Faden ausgerüstet sein. Stammfußverletzungen können zum Totalverlust führen bzw. den Baum in seiner Gesundheit dauerhaft beeinträchtigen. In solchen Fällen wird der AN in Regress genommen.

Bestände von Zwiebelgewächsen sind bis zum vollständigen Abreifen zu umfahren und erst danach abzumähen.

Das gesamte Schnitt- und Säuberungsgut wird Eigentum des Auftragnehmers und ist sofort zu entsorgen, wenn in den Leistungspositionen nichts anderes gefordert ist.

Beschädigungen der Mähflächen durch Befahren mit ungeeigneten Geräten bzw. Fahrzeugen, insbesondere bei ungünstigen Wetterlagen, (z. B. deutliche Fahrspuren, aufgewühlte Erde) sind durch den AN unverzüglich fachgerecht in den Ausgangszustand zurück zu versetzen.

Hinweis:
Der Gesamtpreis einer Leistungsposition ergibt sich aus der Multiplikation der Menge mit dem angebotenen Einheitspreis unter Berücksichtigung der Anzahl der geforderten Wässerungs- oder Pflegedurchgänge, d.h. bei der Kalkulation des Einheitspreises ist die Anzahl der Wässerungs- oder Pflegedurchgänge grundsätzlich zu berücksichtigen, so dass der Gesamtpreis der Leistungsposition alle geforderten Wässerungs- und Pflegedurchgänge abbildet.

**06.07.2030 Rasenflächen 7 x mähen und säubern.**
Rasenflächen mähen und säubern, Mähgut und Unrat entfernen.
Anzahl der Schnitte: 7 mal
Menge: 200,000 m²
DIN 276-93: 515
Freie Nummern: 01
Vergabeeinheit: 692103A0

*Hinweis: Pflanzflächen, Hochstämme, Solitäre Entwicklungspflege*
Pflanzflächen, Hochstämme, Solitäre Entwicklungspflege
Anmerkung
Die Entwicklungspflege beginnt im Anschluss an die Fertigstellungspflege. Sie ist bis zum Ende der darauffolgenden Vegetationsperiode durchzuführen.
Regelungen zum Umfang der Nebenleistungen siehe Anmerkung Fertigstellungspflege.

**06.07.4020 Pflanzflächen und Baumscheiben 3 x lockern und säubern.**
Pflanzflächen und Baumscheiben lockern und säubern.
Dauerunkräuter inkl. Wurzel ausgraben. Bearbeitungstiefe der jeweiligen Pflanzenart anpassen.
Anzahl der Arbeitsgänge: 3 mal
Menge: 40,000 m²
DIN 276-93: 519
Freie Nummern: 01
Vergabeeinheit: 695102A0

**06.07.4080 Pflanzfläche 10 x wässern.**
Pflanzfläche wässern.
Mindestwassermenge je Arbeitsgang/m²:
'50' Liter
Anzahl der Arbeitsgänge: 10 mal
Menge: 40,000 m²
DIN 276-93: 519
Freie Nummern: 01
Vergabeeinheit: 695112A0

**06.07.4130 Einzelpflanzen/Großgehölze 15 x wässern.**
Einzelpflanzen/Großgehölze wässern.
Mindestwassermenge je Arbeitsgang/St
: '100' Liter

Anzahl der Arbeitsgänge: 15 mal
Menge: 4,000 St
DIN 276-93: 519
Freie Nummern: 01
Vergabeeinheit: 695123A0

*Hinweis: Rasenflächen/Wiesenflächen-Entwicklungspflege*
Rasenflächen/Wiesenflächen-Entwicklungspflege
Anmerkung
Die Entwicklungspflege beginnt im Anschluss an die Fertigstellungspflege. Sie ist bis zum Ende der darauf folgenden Vegetationsperiode durchzuführen.
Regelungen zum Umfang der Nebenleistungen siehe Anmerkung Fertigstellungspflege.
Insbesondere sínd Verletzungen von Baumstämmen durch Pflegegeräte zu vermeiden.

**06.07.5040 Rasenflächen 7 x mähen und säubern.**
Rasenflächen im Anschluss an die Fertigstellungspflege mähen und säubern, Mähgut und Unrat entfernen.
Anzahl der Schnitte: 7 mal
Menge: 200,000 m²
DIN 276-93: 519
Freie Nummern: 01
Vergabeeinheit: 696103A0

*Hinweis: Entwicklungspflege 2. Jahr*
Entwicklungspflege 2. Jahr
Anmerkung
Die Entwicklungspflege im 2. Jahr beginnt im Anschluss an die Entwicklungspflege des 1. Jahres. Sie ist bis zum Ende der darauffolgenden Vegetationsperiode durchzuführen.
Regelungen zum Umfang der Nebenleistungen siehe Anmerkung Fertigstellungspflege.

**06.07.6010 Pflanzflächen und Baumscheiben 3 x lockern und säubern.**
Pflanzflächen und Baumscheiben lockern und säubern.
Dauerunkräuter inkl. Wurzel ausgraben. Bearbeitungstiefe der jeweiligen Pflanzenart anpassen.
Anzahl der Arbeitsgänge: 3 mal
Menge: 40,000 m²
DIN 276-93: 519
Freie Nummern: 01
Vergabeeinheit: 695102A0

**06.07.6051 Pflanzfläche 10 x wässern.**
Pflanzfläche wässern.
Mindestwassermenge je Arbeitsgang/m²
: '50' Liter

Anzahl der Arbeitsgänge: 10 mal
Menge: 40,000 m²
Freie Nummern: 01

**06.07.6080 Einzelpflanzen/Großgehölze 15 x wässern.**
Einzelpflanzen/Großgehölze wässern.
Mindestwassermenge je Arbeitsgang/St
: '100' Liter

Anzahl der Arbeitsgänge: 15 mal
Menge: 4,000 St
Freie Nummern: 01

**06.07.6120 Rasenflächen 7 x mähen und säubern.**
Rasenflächen mähen und säubern, Mähgut und Unrat entfernen.
Anzahl der Schnitte: 7 mal
Menge: 200,000 m²
Freie Nummern: 01

*Hinweis: Entwicklungspflege 3. Jahr*
Entwicklungspflege 3. Jahr
Anmerkung
Die Entwicklungspflege im 3. Jahr beginnt im Anschluss an die Entwicklungspflege des 2. Jahres. Sie ist bis zum Ende der darauffolgenden Vegetationsperiode durchzuführen.
Regelungen zum Umfang der Nebenleistungen siehe Anmerkung Fertigstellungspflege.

**06.07.7010 Pflanzflächen und Baumscheiben 3 x lockern und säubern.**
Pflanzflächen und Baumscheiben lockern und säubern.
Dauerunkräuter inkl. Wurzel ausgraben. Bearbeitungstiefe der jeweiligen Pflanzenart anpassen.
Anzahl der Arbeitsgänge: 3 mal
Menge: 40,000 m²
DIN 276-93: 519
Freie Nummern: 01
Vergabeeinheit: 695102A0

**06.07.7051 Pflanzfläche 10 x wässern.**
Pflanzfläche wässern.
Mindestwassermenge je Arbeitsgang/m²
: '50' Liter

Anzahl der Arbeitsgänge: 10 mal
Menge: 40,000 m²
Freie Nummern: 01

**06.07.7080 Einzelpflanzen/Großgehölze 15 x wässern.**
Einzelpflanzen/Großgehölze wässern.
Mindestwassermenge je Arbeitsgang/St
: '100' Liter

Anzahl der Arbeitsgänge: 15 mal
Menge: 4,000 St
Freie Nummern: 01

**06.07.7120 Rasenflächen 7 x mähen und säubern.**
Rasenflächen mähen und säubern, Mähgut und Unrat entfernen.
Anzahl der Schnitte: 7 mal
Menge: 200,000 m²
Freie Nummern: 01

### 07 Ausstattung

Freie Nummern: 01

Vergabeeinheit: 700000A0

#### 07.03 Spiel- und Sportgeräte

Freie Nummern: 01

Vergabeeinheit: 730000A0

*Hinweis: Spiel-/Sportgeräte*
Spiel-/Sportgeräte
Anmerkung
Spiel-/Sportgeräte entsprechend den Anforderungen der DIN 7926 Teile 1-5/DIN EN 1176-1 liefern und nach Herstellervorschrift montieren und einbauen, wobei der Fundamentaushub grundsätzlich vom Auftragnehmer zu entsorgen ist, wenn in der entsprechenden Leistungsposition nichts anderes gefordert wird.
Die vorgeschriebenen Sicherheitsbereiche und -abstände, sowie die Anforderungen an den Untergrund gemäß GUV-Richtlinie 26.14 sind zu beachten.

Der AN hat bei der Bestellung von Spielgeräten beim Hersteller die Aufbauanleitung, einen Wartungs- bzw. Instandsetzungsplan sowie - falls vorhanden - das TÜV-Zertifikat anzufordern. Diese Unterlagen sind im Zuge der Bauabwicklung der Bauleitung auszuhändigen.

Wenn Spielgeräte in einen vorhandenen Untergrund eingebaut werden, so ist das Schneiden, Lösen, Entsorgen und Beiarbeiten der Oberfläche (Asphalt, Plattenfläche, Rasen usw.) Bestandteil der Leistung und wird nicht gesondert vergütet. Ein Hinweis auf die Art des Untergrundes erfolgt entweder in der Vorbemerkung zum Leistungsverzeichnis oder in der Leistungsposition selbst.

Für Holzspielgeräte gilt:
Es dürfen grundsätzlich nur unbehandelte, naturbelassene Hölzer verwendet werden. Chemisch behandelte oder kesseldruckimprägnierte Hölzer sind nicht zugelassen.
Bei gleichwertigen Angeboten erfolgt eine bevorzugte Vergabe an Bieter, die den Nachweis erbringen, dass die verwendeten Hölzer aus nachhaltiger Waldbewirtschaftung stammen.

Die Gleichwertigkeit von Spiel- und Sportgeräten wird nach folgenden Kriterien beurteilt:

1. Materialqualität
  a) Bei Holz: Dimensionierung, insbesondere der
  tragenden Teile, Qualität der verwendeten
  Holzarten (z. B. Baumart, Kernfreiheit,
  Schichtplattenqualitäten u. ä.),
  Resistenzklasse und ggf. FSC-Zertifizierung
  (oder gleichwertig)
  b) Bei Metall: Durchmesser und Wandstärken,
  Qualität der Metalle sowie der Verzinkung oder
  der Beschichtung
2. Verarbeitungsqualität:
  a) Bei Holz: konstruktiver Holzschutz,
  grundsätzlich kein chemischer Holzschutz,
  Oberflächenbeschaffenheit (auch bei
  Schichtplatten)
  b) Bei Metall: Oberflächenbeschaffenheit,
  Gratfreiheit usw.
  c) Allgemein: Qualität von Schraubverbindungen und
  Lagerqualität bei beweglichen Teilen
3. Sicherheit: TÜV-Abnahme, ggf. weitere
  sicherheitsrelevante Siegel, Einhaltung des
  gegebenen Sicherheitsbereiches, Eignung für die
  vorgesehene Altersgruppe
4. Spielwert: Zielerreichungsgrad hinsichtlich des
  Spielwerts, gemessen an Art, Qualität und Anzahl
  der angebotenen Spielmöglichkeiten
5. Design: Regt das Design die kindliche Fantasie an
  und animiert zum Spielen? Wird die beabsichtigte
  Gestaltungsqualität erreicht?

**07.03.1020 Spielanlage liefern und montieren.**
'Spielanlage'
liefern und nach Herstellerangaben einbauen.
'Robinie/Eiche naturgewachsen, splintfrei,
geschliffen, unbehandelt/teilweise farblasiert
- Spielpodest 206x206cm, PH59cm
- Pultdach mit Stülpschalung  einseitig hellgrün lasiert  über Spielpodest 110x110cm
- Anbaurutsche Edelstahl 50xPH59cm- Holzbrüstung gelb-grün lasiert
- Sandkran drehbar mit Sandeimer- senkrechtes Sandrohr Edelstahl mit  Hebel und innenliegender Verschlussklappe
- Sandrinne mit Sandkippe- schräge Rampe mit Seil schwarz PH59cm
- Holzwand gelb-grün lasiert mit  Sprossenfenster gelb lasiert
- Theke mit Brüstung- Haltegriff Edelstahl
- Spielpodest 110x110cm, PH40cm mit  Stufe PH20cm und 2 Haltegriffe Edelstahl
- Brüstungsseil schwarz- Spielpodest 110x110cm, PH59cm
- schräger Netzaufgang mitBrüstungsseil schwarz
- senkrechte Leiter PH59cm- 2 Haltegriffe Edelstahl
- senkrechte Leiter PH59-100cm- Spielpodest 110x110cm, PH100cm
- Stammtreppe mit Seilhandlauf schwarz  und Holzbrüstung grün lasiert
- 2 Haltegriffe Edelstahl
- Holzwand gelb-grün lasiert
- Triangelbrücke ca. 2,70m, Aufhängeseile  Höhe 2m, mit 6 Tritthölzern auf 2  Herkulesseilen schwarz
- Free-Climbing-Wand  von Brücke zu PH195cm- Spielturm 110x110cm, PH195cm
- Pultdach mit Stülpschalung  einseitig dunkelgrün lasiert
- Holzwand gelb-grün lasiert mit  Einstiegsöffnung bei PH195cm
- Free-Climbing-Wand H270cm mit  Einstiegsöffnung bei PH195cm
- Holzwand oben, gelb-grün lasiert mit  Sprossenfenster gelb lasiert
- Rutschstange Edelstahl PH195cm- Holzwand oben, gelb-grün lasiert
- Anbaurutsche Edelstahl 50xPH195cm- Theke mit Brüstung gelb-grün lasiert und  Markise grün lasiert
- Sitzbank- Pfostenschuhe verzinkt
Maße ca. 905x485xH424cmSicherheitsbereich mind. 1243x873cm
Farblasur Spielanlage in rot/gelb. (alle grünen Flächen entsprechend durch Rote ersetzen)'

Bezüglich des angebotenen Produktes sind nachfolgend entsprechende Eintragungen vorzunehmen.

Hersteller/Produktname:

-------------------------------------------------------

-------------------------------------------------------

Artikelnr.:

-------------------------------------------------------

Material (optional):

--------------------------------------------------------

--------------------------------------------------------
Sollte der Platz in der Leistungsposition nicht ausreichend sein, um das angebotene Spielgerät zu beschreiben, sind dem Angebot ergänzende Beschreibungen als Anlage beizufügen.
'...'
Menge: 1,000 St
Freie Nummern: 01

**07.03.1021 Holzpodest liefern und montieren.**
'Holzpodest'
liefern und nach Herstellerangaben einbauen.
'Holzpodest Halbkreis, R=1,50 m als Liegepodest bündig an Einfassung aus Eichenschwellen anbauen.
3 X Pfostenkonstruktion: Stahl verzinkt
1 Pfostenkonstruktion: Eichenholz
Beschläge: Edelstahl (V2A)'

Bezüglich des angebotenen Produktes sind nachfolgend entsprechende Eintragungen vorzunehmen.

Hersteller/Produktname:

-------------------------------------------------------

-------------------------------------------------------

Artikelnr.:

-------------------------------------------------------

Material (optional):

--------------------------------------------------------

--------------------------------------------------------
Sollte der Platz in der Leistungsposition nicht ausreichend sein, um das angebotene Spielgerät zu beschreiben, sind dem Angebot ergänzende Beschreibungen als Anlage beizufügen.
'...'
Menge: 1,000 St
Freie Nummern: 01

**07.03.1022 Doppelwippe liefern und montieren.**
'Doppelwippe'
liefern und nach Herstellerangaben einbauen.
'Einzelgerät, 2-teiliger Wippbalken, 5,0 x 10,0 cm, Länge ca. 180 cm, Unterzug 7,5 x 7,5 cm
Motivplatten, HPL 15 mm, mit Konturfräsung
Sitzplatten, HPL 10 mm, farbig
Applikationen „Auge“, HPL 10 mm, mit Konturfräsung
Haltegriffe, Fußraster, Edelstahl
Mittelplatte, HPL, 15 mm
stabile Federn, hochfester Spezialfederdrahtstahl Ø 20 mm, kunststoffbeschichtet
° inklusive Klemmsicherung
U-Bügel, Edelstahl, U-Schale, Stahl feuerverzinkt
° zur Befestigung der Federn an der Mittelplatte und am Bodenanker
Bodenanker, Stahl, feuerverzinkt'

Bezüglich des angebotenen Produktes sind nachfolgend entsprechende Eintragungen vorzunehmen.

Hersteller/Produktname:

-------------------------------------------------------

-------------------------------------------------------

Artikelnr.:

-------------------------------------------------------

Material (optional):

--------------------------------------------------------

--------------------------------------------------------
Sollte der Platz in der Leistungsposition nicht ausreichend sein, um das angebotene Spielgerät zu beschreiben, sind dem Angebot ergänzende Beschreibungen als Anlage beizufügen.
'...'
Menge: 1,000 St
Freie Nummern: 01

**07.03.1023 Federwippe liefern und montieren.**
'Federwippe'
liefern und nach Herstellerangaben einbauen.
'Einzelgerät, Motivplatten, HPL 10 mm, mit Konturfräsung, Sitzplatte, HPL 10 mm
Applikationen „Auge“ und „Käsestück“, HPL 10 mm
Griffstange, Fußstange, Edelstahl
° Griffstangen, Fußstangen: Edelstahlrundrohr Ø 33,7 mm
U-Schale, Edelstahl 4 mm
° gekantetes Laserformteil zur Aufnahme des Spezial-Federtellers und zur Befestigung der HPL-Platten
stabile Feder, hochfester Spezialfederdrahtstahl Ø 20 mm, kunststoffbeschichtet
° inklusive Klemmsicherung
Spezial-Federteller, Stahl, verzinkt, kunststoffbeschichtet
° zur Befestigung der Feder an der Unterkonstruktion und am Bodenanker
Bodenanker, Stahl, feuerverzinkt'

Bezüglich des angebotenen Produktes sind nachfolgend entsprechende Eintragungen vorzunehmen.

Hersteller/Produktname:

-------------------------------------------------------

-------------------------------------------------------

Artikelnr.:

-------------------------------------------------------

Material (optional):

--------------------------------------------------------

--------------------------------------------------------
Sollte der Platz in der Leistungsposition nicht ausreichend sein, um das angebotene Spielgerät zu beschreiben, sind dem Angebot ergänzende Beschreibungen als Anlage beizufügen.
'...'
Menge: 1,000 St
Freie Nummern: 01

**07.03.1024 Tischtennisplatte liefern und montieren.**
'Tischtennisplatte'
liefern und nach Herstellerangaben einbauen.
'Zweiteilige Oberplatte aus geschliffenem Betonwerkstein (B35) mit Innenkasetten, 80/45 mm stark Umlaufendes eingegossenes Aluminiumprofil als Kantenschutz eingegossene Spielfeldmarkierung aus eingefärbtem 2K  Harz Plattenoberfläche mit Siegellack beschichtet Spielnetz aus 5mm starkem feuerverzinktem Stahlblech, zwischen den Platten diebstahlsicher verschraubt Einbaufüße für hohe Standsicherheit durch Einbau ins Erdreich Gewicht 680 Kg Geprüft nach EN 15312+A1:2010'

Bezüglich des angebotenen Produktes sind nachfolgend entsprechende Eintragungen vorzunehmen.

Hersteller/Produktname:

-------------------------------------------------------

-------------------------------------------------------

Artikelnr.:

-------------------------------------------------------

Material (optional):

--------------------------------------------------------

--------------------------------------------------------
Sollte der Platz in der Leistungsposition nicht ausreichend sein, um das angebotene Spielgerät zu beschreiben, sind dem Angebot ergänzende Beschreibungen als Anlage beizufügen.
'...'
Menge: 1,000 St
Freie Nummern: 01

**07.03.1025 Doppelschaukel liefern und montieren.**
'Doppelschaukel'
liefern und nach Herstellerangaben einbauen.
'Tor-Schaukel Rahmen, rot, 3m, TV (90cm), aus verzinktem Stahl,mi 2 Stk. Standard-Sitz
Achtung: Aufgrund der Platzverhältnisse darf die Schaukel nicht breiter als 3,60 m sein (siehe Lageplan)'

Bezüglich des angebotenen Produktes sind nachfolgend entsprechende Eintragungen vorzunehmen.

Hersteller/Produktname:

-------------------------------------------------------

-------------------------------------------------------

Artikelnr.:

-------------------------------------------------------

Material (optional):

--------------------------------------------------------

--------------------------------------------------------
Sollte der Platz in der Leistungsposition nicht ausreichend sein, um das angebotene Spielgerät zu beschreiben, sind dem Angebot ergänzende Beschreibungen als Anlage beizufügen.
'...'
Menge: 1,000 St
Freie Nummern: 01

#### 07.04 Beschilderung

Freie Nummern: 01

Vergabeeinheit: 750000A0

*Hinweis: Warn-, Sicherheits-, Hinweisschilder o. a. Schilder*
Warn-, Sicherheits-, Hinweisschilder o. a. Schilder Anmerkung
Schilder jeglicher Art nach Angaben des AG einbauen, befestigen oder montieren, einschl. Bodenarbeiten, verdrängten Boden im Baustellengelände einbauen und planieren.
Nähere Auskünfte über Schilderart, Farbe, Embleme, Schrift u. a. erteilt der AG mündlich oder schriftlich in den speziellen Anmerkungen zum Bauvorhaben.

**07.04.1011 Spielplatzschild liefern und einbauen.**
Spielplatzschild (Stadt Essen Standard, siehe Bild) liefern und installieren.
Eine Korrekturzeichnung ist dem Auftraggeber zur Freigabe vorzulegen.
Liefernachweis Schild:
die Schilder Fieseler & Paulzen GmbH
Herseler Str. 7-9
50389 Wesseling
Fon 02236/377980
schildershop@dieschilder.com
www.dieschilder.com

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
Aufschrift: '.'

'Achtung: "Datei für Druck wird nach Auftragsvergabe versendet"'
Menge: 2,000 St
Freie Nummern: 01

#### 07.06 Stahlmattenzäune

Freie Nummern: 01

Vergabeeinheit: 780000A0

*Hinweis: Stahlmattenzäune*
Stahlmattenzäune
Anmerkung
Sämtliche Schrauben als Befestigungsmittel für Ballfänge, Stahlzäune o. a., müssen vor der Montage wie folgt präpariert werden:
Die Gewinde von Bolzen und Schraubenmuttern müssen mit einem Kaltschweißmittel wie z. B. Loc-Tide oder gleichwertiger Art, behandelt, bzw. eingeschmiert werden, um ein problemloses abschrauben durch Unbefugte zu verhindern.
Sollte in Leistungspositionen ein bestimmter Farbton gefordert werden, so ist dieser durch Pulverbeschichtung herzustellen.
Alle Schutz- und Ballfangzäune müssen ausschließlich ohne Mattenüberstände montiert werden.

*Hinweis: Stahlzäune-Funktionalausschreibung*
Stahlzäune, -türen und -tore
Anmerkung
Stahlzäune sollen unbefugte Personen davon abhalten, Anlagen wie Schulen, Kindergärten, Kindertagesstätten o. a. aufzusuchen.
Kindern soll der Zaun als Schutz dienen und sie z. B. vom Straßenverkehr fernhalten.
Zäune im Sinne dieser Ausschreibung müssen aus Metallteilen=Pfosten und Gittermatten konstruiert sein. Die Statik (Windangriffsfläche, Widerstandsmomente
o. a.) muss den Vorschriften der Gütegemeinschaft Drahtzaun e. V. entsprechen.
Sämtliche Bauteile (auch durchtrennte oder gebogene Stahlmatten bei End- und Eckausbildungen) müssen einen optimalen Korrosionsschutz durch Feuerverzinken nach DIN EN ISO 1461 oder anderen einschlägigen Normen aufweisen, Mindestzinkauflage 80 µ. Sollte vom Auftraggeber eine zusätzliche Pulverbeschichtung gefordert werden, so hat diese absolut lichtecht, festhaftend und abriebfest zu sein.
Eventuell anfallende Passschnitte an Zaunfeldern sind in die Einheitspreise einzukalkulieren und werden nicht gesondert vergütet.
Schalldämmung/Schalldämpfung: Bewegungs- und Geräuschübertragungen der einzelnen Bauteile (von Matte zu Matte) dürfen nicht auftreten.
Die Gitter sind mit Spezial-Kunststoffbefestigungen (LUPOLEN-Kunststoffelementen, Linsenkopfschrauben ISO 7380 (V2A nichtrostend) mit Innensechskant und Schlüsselweite 5,5 mm sowie durchgehender Stahlabdeckleiste 40/5 mm) an den Pfosten zu montieren.
Verbindungsmittel wie Schraubenköpfe, Muttern o. a. müssen so konstruiert bzw. geschützt oder verändert werden (Hutkappen, Vernietung, Sicherheitsschrauben), dass sie von Unbefugten nicht, oder nur schwer entfernt oder abmontiert werden können (Kaltschweißmittel).

**07.06.2020 Stahlmattenzaun, 1030 mm hoch, montieren.**
Stahlmattenzaun als Schutzzaun liefern und setzen.
Farbe:
'grün'

Bauhöhe: 1030 mm zuzüglich ca. 7 cm Bodenfreiheit. Pfosten aus Rechteckrohr, Pfostenabstand 2500 mm. Oberer Pfostenabschluss mit aufgeschweißter Kappe. Matten aus punktgeschweißten Stahldrähten. Die waagerechten Drähte doppelt gegenüberliegend angeordnet. Senkrechte Drähte 6 mm Durchmesser, waagerechte Drähte 8 mm Durchmesser.
Mattengröße: 1030 x 2500 mm
Maschenweite: 50/200 mm
Matten verschiebesicher am Pfosten befestigen. Verbindung Matte-Pfosten bzw. Matte-Matte mit geräuschdämmenden Kunststoffelementen, verdeckt hinter einer durchgehenden Klemmleiste (=Flacheisen). Korrosionsschutz: alle Bauelemente feuerverzinkt, Mindestzinkauflage 80 µ.
Pfostenlänge: 1800 mm
Pfostenquerschnitt: 60/40 mm mit mind. 2 mm Wandung
Pfostenfundament: 300 mm x 300 mm x 800 mm aus Beton C20/25 F1.
Boden für Fundamente lösen, laden und zur Deponie transportieren. Boden gemäß DIN 18300, Bkl. 3 bis 5.
'..........'
Menge: 10,000 m
DIN 276-93: 531
Freie Nummern: 01
Vergabeeinheit: 782106A0

**07.06.2080 Endpfosten liefern und einbauen.**
Endpfosten passend zum Zaun der Pos.
'07.06.2020' liefern und einbauen inkl. Boden- und Fundamentierungsarbeiten.
Menge: 1,000 St
DIN 276-93: 531
Freie Nummern: 01
Vergabeeinheit: 782112A0

**07.06.2090 Eckausbildung herstellen und montieren.**
Eckausbildung passend zum Zaun der Pos.
'07.06.2020' herstellen und montieren.
Menge: 1,000 St
DIN 276-93: 531
Freie Nummern: 01
Vergabeeinheit: 782113A0

#### 07.07 Bänke-Stühle-Tische und andere Ausstattungen

Freie Nummern: 01

*Hinweis: Bänke-Stühle-Tische und andere Ausstattungen*
Bänke-Stühle-Tische und andere Ausstattungen
Anmerkung
Nachfolgend aufgeführte Einrichtungen liefern und nach den technischen Angaben der Herstellerfirma fachgerecht montieren und einbauen.

Bei der Überarbeitung von Lehnbänken bzw. der Lieferung und Montage neuer Bankbohlen werden vom Auftragnehmer benötigte Schrauben und Muttern zum Befestigen der Bankbohlen vom Auftraggeber zur Verfügung gestellt. Diese sind vom Auftragnehmer eigenverantwortlich beim Auftraggeber abzurufen.

Wenn Ausstattungen in einen vorhandenen Untergrund eingebaut werden, so ist das Schneiden, Lösen, Entsorgen und Beiarbeiten einschl. Lieferung von fehlendem Material des Untergrundes (Asphalt, Plattenfläche, Rasen usw.) Bestandteil der Leistung und wird nicht gesondert vergütet. Ein Hinweis auf die Art des Untergrundes erfolgt entweder in der Vorbemerkung zum Leistungsverzeichnis oder in der Leistungsposition selbst.

Für Ausstattungsgegenstände aus Holz gilt:
Bei gleichwertigen Angeboten erfolgt eine bevorzugte Vergabe an Bieter, die den Nachweis erbringen, dass die verwendeten Hölzer aus nachhaltiger Waldbewirtschaftung stammen.

*Hinweis: Abfallbehälter-Papierkörbe*

**07.07.2010 Papierkorb *Stadt Essen-Stand* liefern und aufstellen.**
Papierkorb zum Einbetonieren liefern und einbauen.
'..........'

Modell: *Stadt Essen-Stand(E)* von Wetz
Verzinktes Stahlblech, Rundkorpus, pulverbeschichtet in DB 703, mit feststehendem Deckel und innenliegendem Müllsackring, schwenkbar zur Leerung mit integriertem Schnappverschluss, 8 mm-Dreikant.
Ständer aus Rechteckrohr 100 x 80 mm mit 8 mm dickem Deckel stabil verschweißt
Fundamente : 40 x 40 x 50 cm, aus C20/25 F1
Inhalt: 55 Liter
Durchmesser: 360 mm
Höhe Korpus: 600 mm
Gesamthöhe: 980 mm
Bestell-Nr.: 4324
Liefernachweis:
Wetz
Außenraum-Elemente
Am Taubenrain
35756 Mittenaar
Tel.: 02778/9122-0
Fax: 02778/6301
E.Mail: info@wetz.de
Web: www.wetz.de
Menge: 2,000 St
DIN 276-93: 551
Freie Nummern: 01
Vergabeeinheit: 792101A0

**07.07.2011 Sitzgruppe zum Einbau ohne Rückenlehne.**
Sitzgruppe zum Einbau ohne Rückenlehne.
Tischplatte:
Betonwerkstein mit Bewehrung (Terazzooptik)
Innenkassetten 80/45 mm stark
Oberfläche geschliffen und versiegelt
Ecken und Kanten stark abgerundet
umlaufender Aluminium-Kantenschutz
Tischunterbau:
Drei Teile aus bewehrtem Sichtbeton zum Einbau
Verzinkte Verbindungseisen
Bänke 2x:
Sichtbetonteile verbunden mit dem Tisch
ohne Rückenlehne, zum Einbauen
je drei Hartholzleisten
Alle Verschraubungen in V2A Edelstahl
Menge: 1,000 St
Freie Nummern: 01

**07.07.2012 Jugendbank liefern und aufstellen**
Jugendbank liefern und aufstellen.
Geräteabmessung: 1500/550/850 mm
Stahlrohrsitzfläche mit Fertigfundament
Menge: 2,000 St
Freie Nummern: 01

*Hinweis: Absperrungen*
Absperrungen
Anmerkung
Alle Sperrpfosten und Wegesperren sind grundsätzlich mit rot-weißer Markierung zu liefern, wenn in der Leistungsposition nichts anderes gefordert ist. Die Markierung muss wie folgt beschaffen sein: Die rot-weiße Markierung besteht aus einer speziell witterungsbeständigen weißen Kunststoffbeschichtung und einer roten verklebten Folie.

**07.07.3051 Herausnehmbare Wegesperre mit Knieholm liefern und montieren.**
Herausnehmbare Wegesperre aus Metall, bestehend aus,
2 herausnehmbaren Pfosten mit Feuerwehrverschluss für Schlüssel nach DIN 3222 einschließlich Bodenhülsen mit angeschweißten Erdankern, Absperrbalken '2000' mm lang, mit zusätzlichem Mittel- bzw. Knieholm, einschließlich der Befestigungs- und Drehelemente sowie ein Standardschlüssel, liefern und in Beton montieren. Alle Teile feuerverzinkt und pulverbeschichtet.

Maße: 70 x 70 x 3 mm
Verbindungsschrauben zusätzlich festschweißen.
'weiß beschichtet mit rot reflektierenden Leuchtstreifen'
Menge: 4,000 St
DIN 276-93: 531
Freie Nummern: 01
Vergabeeinheit: 793321A0

### 08 Nachweisarbeiten-Materiallieferungen

Freie Nummern: 01

Vergabeeinheit: 800000A0

#### 08.03 Materiallieferung

Freie Nummern: 01

Vergabeeinheit: 840000A0

*Hinweis: Sand*
Sand
Anmerkung
Sand liefern und nach Angabe des Auftraggebers
einbauen.
Einbauen kann z. B. beinhalten: Sand in Gerätefeldern einebnen, Sandarten mit Kiesarten mischen o. a.
Für den Einbau von Sand in Spielflächen ist vom AN der Nachweis zu erbringen, dass bezüglich der Schadstoffbelastung die Standardwerte für einzubringenden Spielsand, gemäß Fachempfehlung zur Spielsandhygiene auf Kinderspielflächen (2020), BBodSchV eingehalten bzw. unterschritten werden.

| Element | Gehalt [mg/kg TS] |
| --- | --- |
| Arsen | 4 |
| Blei | 8 |
| Cadmium | 0,2 |
| Chrom ges. | 10 |
| Nickel | 7 |
| Quecksilber | 0,1 |
| Thallium | 0,2 |

**08.03.1020 Rheinsand 0,2/2 mm liefern und einbauen.**
Rheinsand 0,2/2 mm liefern und nach Angabe des AG einbauen. Sand gemäß DIN EN 1176-1: 2024-05 und DIN ES 1177: 2024-10 mit weniger als 5 % Nullanteilen, der Nachweis ist vom Auftragnehmer durch vorlegen der Sieblinie zu erbringen.
Menge: 35,000 m³
Freie Nummern: 01
Vergabeeinheit: 841103A0

#### 08.04 Pflanzenlieferung-Gehölze

Freie Nummern: 01

Vergabeeinheit: 860000A0

*Hinweis: Pflanzenlieferung-Gehölze*
Pflanzenlieferung-Gehölze
Anmerkung
Die Gehölze sind in einwandfreier Baumschulqualität, entsprechend den "Gütebestimmungen für Baumschulpflanzen" gemäß FLL/TL-Baumschulpflanzen (Technische Lieferbedingungen für Baumschulpflanzen), in den geforderten Arten, Qualitäten und Größen zu liefern. Bei Hochstämmen und Solitärgehölzen > 150 cm Höhe wird grundsätzlich nur Ballenware akzeptiert. Topf-oder Containerware ist nicht gestattet. Nur in Einzelfällen, wenn die Gehölzart nicht als Ballenware verfügbar sein sollte, kann sie nach Rücksprache mit der zuständigen Bauleitung akzeptiert werden.
Gehölze mit Leittrieben ohne Terminale werden nicht abgenommen und sind alternativlos, zwingend auszutauschen.
Der Auftragnehmer hat bei Anlieferung der Gehölze die geforderte Qualität zu überprüfen und die Annahme von Gehölzen, die seiner Meinung nach der geforderten Qualität nicht entsprechen, zu verweigern. In diesem Fall ist unverzüglich die städtische Bauleitung zu informieren.
Insbesondere wird auf folgende Anforderungen hingewiesen:

Mindestballendurchmesser bei 3x u. 4xv, U 16-25: 60 cm
 bei 4xv U 25-30: 70 cm
Kronenaufbau arttypisch regelmäßig
letzter Aufbauschnitt muss in der vorletzten
 Vegetationsperiode erfolgt sein
Stammverlängerung darf nur im einjährigen Holz
 geschnitten sein, bevorzugt sollte der Leittrieb
 natürlich durch die Terminale gewachsen sein
Alleebäume (Erfordernis: Erzielung Lichtraumprofil)
 müssen auch bei reinen Arten eine gerade Stammverlängerung haben
Stammhöhe hier: bis 25 cm STU: mind. 220 cm
  ab 25 cm STU: mind. 250 cm

Der Auftraggeber behält sich Kontrollprüfungen, ggf. unter Hinzuziehung eines neutralen Sachverständigen, vor.
Die Behandlung der angelieferten Gehölze bis zur Pflanzung muss den Anforderungen der DIN 18916 entsprechen.
Grundsätzlich sind die im Leistungsverzeichnis geforderten Gehölzarten zu liefern. Sollte ein Gehölz bei mindestens drei angefragten Baumschulen nicht lieferbar sein, ist während der Angebotsfrist sofort die Vergabestelle zu informieren.
Der Auftragnehmer hat sofort nach Auftragserteilung die vollständige und termingerechte Anlieferung der Pflanzen zu veranlassen. Sind einzelne Pflanzen (Anzahl, Gattung, Art, Sorte, Sortierung) nicht termingerecht zu beschaffen, ist die Bauleitung umgehend zu verständigen. Dabei sind ihr entsprechende Ersatzvorschläge über beschaffbare Pflanzen zu machen.
Der Auftraggeber behält sich vor, Ersatzlieferungen abzulehnen. Art, Umfang und Zeitpunkt der Ersatzlieferung werden von der Bauleitung festgelegt.
Wird durch einen vom Auftragnehmer zu vertretenden Umstand ein Einschlag erforderlich, wird dieser nicht gesondert vergütet.
Die Pflanzen müssen bei Anlieferung mit Wimpeln oder Schildern ausgestattet sein, auf denen eindeutig der botanische Pflanzenname (Gattung, Art, Sorte) zu erkennen ist.

*Hinweis: Solitärgehölze liefern*

**08.04.3090 Amelanchier lamarckii liefern 3 x v. mDb 200-250.**
Solitärgehölz mit Ballen (Drahtballierung) liefern.
Sol 3 x v. mDb 200-250 h
Gehölzart:
'Amelanchier lamarckii'
Menge: 3,000 St
Freie Nummern: 01
Vergabeeinheit: 864152A0

**08.04.3091 Parrotia persica liefern 3 x v. mDb 200-250.**
Solitärgehölz mit Ballen (Drahtballierung) liefern.
Sol 3 x v. mDb 200-250 h
Gehölzart:
'Parrotia persica'
Menge: 1,000 St
Freie Nummern: 01
Vergabeeinheit: 864152A0

*Hinweis: Sträucher liefern*
Sträucher liefern
Anmerkung
Wird in den Leistungspositionen eine Lieferung mit Ballen gefordert, so umfaßt dies auch die Lieferung im Container oder mit Topfballen, wenn es sich hierbei um die handelsübliche Vermarktungsform der jeweiligen Pflanzenart/-sorte handelt.

**08.04.4010 Symphoricarpos x chenaultii *Hancock* oB 40-50 h liefern.**
Sträucher ohne Ballen liefern.
Str verpflanzt oB 40-50 h
Gehölzart:
'Symphoricarpos x chenaultii *Hancock*'
Menge: 30,000 St
Freie Nummern: 01
Vergabeeinheit: 865101A0

**08.04.4011 Spiraea japonica*Goldmound* oB 40-50 h liefern.**
Sträucher ohne Ballen liefern.
Str verpflanzt oB 40-50 h
Gehölzart:
'Spiraea japonica*Goldmound*'
Menge: 40,000 St
Freie Nummern: 01
Vergabeeinheit: 865101A0

**08.04.4030 Cornus alba *Baton Rouge* oB 100-150 h liefern.**
Sträucher ohne Ballen liefern.
Str verpflanzt oB 100-150 h
Gehölzart:
'Cornus alba *Baton Rouge*'
Menge: 7,000 St
Freie Nummern: 01
Vergabeeinheit: 865131A0

**08.04.4031 Rosa canina oB 100-150 h liefern.**
Sträucher ohne Ballen liefern.
Str verpflanzt oB 100-150 h
Gehölzart:
'Rosa canina'
Menge: 10,000 St
Freie Nummern: 01
Vergabeeinheit: 865131A0

### 09 Pflege

Freie Nummern: 01

#### 09.01 Unterhaltungspflege

Freie Nummern: 01

Vergabeeinheit: 920000

*Hinweis: Unterhaltungspflege*
Unterhaltungspflege
Anmerkung
Unterhaltungspflege gem. DIN 18919 durchführen.
Der Auftragnehmer erkennt die bei Grün und Gruga Essen vorliegenden Aufmaße an. Ergeben sich bei evtl. Nachprüfungen Differenzen von mehr als 5% je Objekt, so wird dies bei der Endabrechnung entsprechend berücksichtigt.
Wichtiger Hinweis: Die Pflegegänge müssen arbeitstäglich am Morgen der Durchführung mit Benennung der örtlichen Pflegestellen per Fax oder E-Mail der benannten Bauleitung des Auftraggebers gemeldet werden. Jeder durchgeführte Arbeitsvorgang ist spätestens am folgenden Arbeitstag dem zuständigen Bauleiter durch Tagesberichte zu belegen. Andernfalls kann die Arbeitsleistung nicht anerkannt werden.

Bei der Pflegebearbeitung anfallende Abfallmengen (gemischte Siedlungsabfälle), die über 1 m³ hinausgehen, können auf den Betriebshöfen der Pflegebetriebe in Containern des Auftraggebers entsorgt werden.

Es wird besonders darauf hingewiesen, dass bei Nichteinhaltung jeder Einzelfrist der Pflegegänge unverzüglich ein Mahnverfahren mit Fristsetzung gem.
§ 5 Nr. 4 VOB/B eingeleitet wird.
Nach fruchtlosem Ablauf der Frist wird gem. § 8 Nr. 3 VOB/B der Auftrag durch Grün und Gruga Essen entzogen und zu Lasten des Auftragnehmers durch einen Dritten ausgeführt.
Eine nachteilige Auswirkung auf zukünftige Auftragsvergaben kann in diesem Falle nicht ausgeschlossen werden.

Alle vom Auftragnehmer eingesetzten Maschinen müssen den technischen Vorschriften der Hersteller entsprechen. Die Handhabung der Maschinen ist dahingehend zu optimieren, dass Personen- und Sachschäden vermieden werden. Der Auftraggeber haftet nicht für Schäden, die der Auftragnehmer verursacht. Es gelten die Unfallverhütungsvorschriften.

Hinweis:
Der Gesamtpreis einer Leistungsposition ergibt sich aus der Multiplikation der Menge mit dem angebotenen Einheitspreis unter Berücksichtigung der in der Leistungsposition vorgegebenen Anzahl der geforderten Arbeits- oder Pflegedurchgänge, d.h. bei der Kalkulation des Einheitspreises ist die Anzahl der Arbeits- oder Pflegedurchgänge grundsätzlich zu berücksichtigen, so dass der Gesamtpreis der Leistungsposition alle geforderten Arbeits- oder Pflegedurchgänge abbildet.

*Hinweis: Gehölzschnitt-Gehölzflächen auslichten*
Gehölzschnitt-Gehölzflächen auslichten
Anmerkung
Schnittmaßnahmen an Gehölzen jeglicher Art und Größe, der öffentlichen Grünanlagen (Friedhöfe, Sportanlagen, Straßenbegleitgrün o. a.) nach Angaben des AG gem.
DIN 18919 durchführen, so dass die natürlichen Wuchsformen der Pflanzen erhalten bleiben.
Zu den Schnittmaßnahmen zählen: Auslichtungs-, Verjüngungs-, Form-, Hecken- und Lichtraumprofilschnitt, sowie das Aufasten und das Schneiden von Wurzel- und Stammaustrieben.
Laden und Abtransport des Schnittgutes am Schnittag durchführen, wenn nichts anderes im Leistungsverzeichnis angegeben ist.
Formhecken mit gleichmäßiger, mindestens 15 %iger Verjüngung nach oben schneiden, ansonsten nach Angabe. In Hecken wachsende, rankende und windende Unkräuter entfernen und abtransportieren. Den Heckenfuß von Unrat säubern.
Erschwernisse durch Hanglage, Straßenverkehr, Freileitungen, Zäune oder andere Hindernisse werden nicht gesondert vergütet, wenn auf die Erschwernisse in dem Leistungs- bzw. Hinweistext, der Vorbemerkung oder den beigefügten Objektlisten ausdrücklich hingewiesen wird.

Pflegezeitpunkte bei 2 Heckenschnitten:
'..........'

**09.01.2140 Zaunflucht freischneiden.**
Zaunflucht von Gehölzpflanzung nach Angabe der Bauleitung freischneiden.
Gehölzhöhe
: '300' cm

Schnittbreite: '50'
cm
Nach dem Rückschnitt ist die Fläche von Wildkraut und Unrat zu säubern. Anfallendes Schnitt- und Säuberungsgut (Unrat) wird Eigentum des Auftragnehmers und ist am Schnittag sofort zu entsorgen.
Menge: 30,000 m
Freie Nummern: 01
Vergabeeinheit: 928701

#### 09.04 Wege- und Platzflächenpflege

Freie Nummern: 01

Vergabeeinheit: 953106A0

*Hinweis: Wassergebundene Flächen/Tragschichten erneuern*
Wassergebundene Flächen/Tragschichten erneuern
Anmerkung
Straßenbauarbeiten gemäß DIN 18315 "Oberbauschichten ohne Bindemittel" durchführen.

**09.04.1080 Tragschicht wieder herrichten, Baustoff: Hartkalkstein.**
Vorhandene Trag- oder dynamische Schicht regulieren, planieren und verdichten, kleinere Flächen, Schadstellen, Absackungen o.a. wieder herrichten, d.h. diese Flächen wieder verfüllen und verdichten, inkl. herstellen eines neuen Profils nach Angabe der Bauleitung.
Baustoff: Hartkalkstein
Körnung: 0-22 mm
Höhenausgleich: bis 10 cm
Menge: 120,000 m²
Freie Nummern: 01
Vergabeeinheit: 952571A0

*Hinweis: Kantensteine ausbessern*
Kantensteine ausbessern
Anmerkung
Randsteine jeglicher Art, fluchtgerecht, senkrecht, oberkantengleich und engfugig nach Angabe des AG setzen, richten bzw. Einfassungen ausbessern, einschließlich herstellen der Gräben nach Erfordernis.

**09.04.5020 Betonrandsteine ausbessern.**
Einfassung aus Betonrandsteinen
'14 x 20 x 8 cm' mit zwei 15 cm breiten Rückenstützen und Betonbett 20 cm dick, durch Auswechseln des schadhaften Materials ausbessern. Abtransport des Bruchmaterials zur Deponie.
Wiederherstellung der Bettung und Stütze:
Kiesbeton C12/15 F1, einschließlich Lieferung der erforderlichen Randsteine.
Menge: 7,000 m
Freie Nummern: 01
Vergabeeinheit: 956202A0

#### 09.05 Reinigungsarbeiten

Freie Nummern: 01

Vergabeeinheit: 970000A0

*Hinweis: Sand in Spiel- u. Sportanlagen maschinell reinigen*
Sand in Spiel- und Sportanlagen maschinell reinigen.
Anmerkung
Sandflächen mit für die gegebene Sandkörnung geeigneter Sandreinigungsmaschine durcharbeiten und belüften, dabei alle Verunreinigungen und Fremdstoffe durch Überfahren aussieben. Zu den Verunreinigungen zählen auch Rasensoden, die in den Sand hineingewachsen sind, sowie im Sand befindliches Wurzelwerk. Der anfallende Unrat ist vom Auftragnehmer zu laden und kann auf den Betriebshöfen von GGE getrennt nach Abfallart in bereit gestellten Containern entsorgt werden.

Die verwendete Maschine sollte möglichst klein und wendig sein, damit nahe an eingebaute Spielgeräte heran gearbeitet werden kann. Wo dies nicht möglich ist, muss durch den AN der Sand aus nicht zugänglichen Bereichen, z. B. in Fundamentnähe, unter Spielgeräten oder an den Rändern, manuell heraus- und nach erfolgter Reinigung wieder zurückgeschaufelt werden. Bei Sandkästen mit nicht ebenerdiger Einfassung muss sich der AN mit Auffahrrampen o. ä. eine Zugangsmöglichkeit schaffen.

Die zum Einsatz kommenden Maschinen müssen geländeschonend ausgerüstet sein. Für Schäden an Wegen, Einfassungen oder Vegetationsflächen, die durch nicht sorgfältigen Einsatz der Reinigungsmaschinen oder durch deren Konstruktionsweise entstehen, haftet der AN.

Die Gesamtreinigungsfläche setzt sich aus einer Vielzahl von Sandflächen unterschiedlicher Größe zusammen. Die Reihenfolge der Bearbeitung muss mit der Bauleitung abgestimmt werden. Arbeitstäglich sind die vorgesehenen und fertiggestellten Bearbeitungsflächen der Bauleitung per Mail zu melden.

**09.05.4010 Maschinelle Sandreinigung.**
Sandflächen in Spiel- und Sportbereichen maschinell reinigen inkl. Entsorgung des Unrats.
Bearbeitungstiefe: bis 40 cm
Nutzungsart: 'Fallschutzsand'
Menge: 145,000 m²
Freie Nummern: 01
